# Demolición de forrado de conductos de instalaciones en cubierta

- Propiedad del archivo: CYPE Ingenieros S.A.
- Formato: FIEBDC-3/2016
- Programa: Generador de precios de la construcción. CYPE Ingenieros, S.A.
- Fecha: 05/11/2024
- Ámbito geográfico: Bolivia
- Divisa: BOB
- Costes indirectos: 3 %
- Gastos generales: 13 %
- Beneficio industrial: 6 %
- IVA: 13 %

## D Demoliciones

### DQ Cubiertas

#### DQR Remates

**DQR010** Ud Demolición de forrado de conductos de instalaciones en cubierta.
Demolición de forrado de conductos de instalaciones en cubierta plana, formado por mampostería de ladrillo cerámico hueco para revestir, de 50x50 cm de sección y 100 cm de altura, con medios manuales, sin afectar a la estabilidad de los elementos constructivos contiguos, y carga manual sobre camión o contenedor.
Incluye: Demolición del elemento. Fragmentación de los escombros en piezas manejables. Retirada y acopio de escombros. Limpieza de los restos de obra. Carga manual de escombros sobre camión o contenedor.
Criterio de medición de proyecto: Número de unidades previstas, según documentación gráfica de Proyecto.
Criterio de medición de obra: Se medirá el número de unidades realmente demolidas según especificaciones de Proyecto.

| Código | Ud | Descripción | Rendimiento | Precio | Importe |
|---|---|---|---|---|---|
| mo020 | h | Especialista de construcción. (mano de obra) | 0.52 | 57.16 | 29.723 |
| mo077 | h | Ayudante 1ª de construcción. (mano de obra) | 0.26 | 42.73 | 11.110 |
| % | % | Herramienta menor | 2 % | 40.833 | 0.817 |
|  |  | Costes directos |  |  | 41.650 |

Residuos:
- demolición: ruo170101 Hormigón (hormigones, morteros y prefabricados). (componente de residuo); rendimiento 108.042 kg; Código LER 17 01 01; Masa del elemento 1 kg; Volumen 0.000667 m3
- demolición: ruo170102 Ladrillos. (componente de residuo); rendimiento 156.415 kg; Código LER 17 01 02; Masa del elemento 1 kg; Volumen 0.0008 m3
