# Demolición de estructura metálica ligera autoportante de cubierta inclinada

- Propiedad del archivo: CYPE Ingenieros S.A.
- Formato: FIEBDC-3/2016
- Programa: Generador de precios de la construcción. CYPE Ingenieros, S.A.
- Fecha: 05/11/2024
- Ámbito geográfico: Bolivia
- Divisa: BOB
- Costes indirectos: 3 %
- Gastos generales: 13 %
- Beneficio industrial: 6 %
- IVA: 13 %

## D Demoliciones

### DQ Cubiertas

#### DQT Inclinadas

**DQT010** m² Demolición de estructura metálica ligera autoportante de cubierta inclinada.
Demolición de estructura metálica ligera autoportante de cubierta inclinada en L, con equipo de oxicorte, sin afectar a la estabilidad de los elementos constructivos sobre los que se apoya, y carga manual sobre camión o contenedor.
Incluye: Demolición del elemento. Fragmentación de los escombros en piezas manejables. Retirada y acopio de escombros. Limpieza de los restos de obra. Carga manual de escombros sobre camión o contenedor.
Criterio de medición de proyecto: Superficie medida según documentación gráfica de Proyecto.
Criterio de medición de obra: Se medirá la superficie realmente demolida según especificaciones de Proyecto.

| Código | Ud | Descripción | Rendimiento | Precio | Importe |
|---|---|---|---|---|---|
| mq08sol010 | h | Equipo de oxicorte, con acetileno como combustible y oxígeno como comburente. (maquinaria) | 0.313 | 54.48 | 17.052 |
| mo019 | h | Especialista soldador. (mano de obra) | 0.365 | 57.91 | 21.137 |
| mo113 | h | Ayudante 2ª de construcción. (mano de obra) | 1.827 | 41.17 | 75.218 |
| % | % | Herramienta menor | 2 % | 113.407 | 2.268 |
|  |  | Costes directos |  |  | 115.675 |

Residuos:
- demolición: ruo080111 Residuos de pintura y barniz que contienen disolventes orgánicos u otras sustancias peligrosas. (componente de residuo); rendimiento 0.179 kg; Código LER 08 01 11; Masa del elemento 1 kg; Volumen 0.001111 m3
- demolición: ruo170405 Hierro y acero. (componente de residuo); rendimiento 18.75 kg; Código LER 17 04 05; Masa del elemento 1 kg; Volumen 0.000476 m3
