# Estructura metálica con losa en una dirección

- Propiedad del archivo: CYPE Ingenieros S.A.
- Formato: FIEBDC-3/2016
- Programa: Generador de precios de la construcción. CYPE Ingenieros, S.A.
- Fecha: 05/11/2024
- Ámbito geográfico: Bolivia
- Divisa: BOB
- Costes indirectos: 3 %
- Gastos generales: 13 %
- Beneficio industrial: 6 %
- IVA: 13 %

## E Estructuras

### EA Acero

#### EAM Montajes industrializados

**EAM030** m² Estructura metálica con losa en una dirección.
Estructura metálica realizada con pórticos de acero A 36, en perfiles laminados en caliente, acabado con imprimación antioxidante, con uniones soldadas en obra, compuesta de los siguientes elementos: LOSA: 25 = 20+5 cm de canto; viguetas metálicas simples; complemento cerámico, 60x25x20 cm; capa de compresión de hormigón armado de 5 cm de espesor, realizada con hormigón H21, para un ambiente no severo, tamaño máximo del agregado 20 mm, consistencia blanda, premezclado en planta, y vaciado con bomba, volumen de hormigón 0,08 m³/m², acero AH 500 en zona de refuerzo de negativos, cuantía 1,8 kg/m³ y malla elaborada "in situ" 20x20 ø 6,3-6,3 de acero AH 500, separación 20x20 cm y 6,3 mm de diámetro, como armadura de reparto; montaje y desmontaje del sistema de encofrado; VIGAS: metálicas simples, de las series IPN, IPE, HEA, HEB o HEM, con una cuantía aproximada de 25 kg/m²; COLUMNAS: metálicos simples, de las series IPN, IPE, HEA, HEB o HEM, con una cuantía aproximada de 3,8 kg/m².
Criterio de valoración económica: El precio incluye el corte, doblado y conformado de la armadura en taller de obra, el montaje en el lugar definitivo de su colocación en obra, las soldaduras, los cortes, los despuntes, las piezas especiales, las placas de arranque y de transición de columna inferior a superior, los casquillos y los elementos auxiliares de montaje, pero no incluye las placas de anclaje de las columnas a la cimentación.
Incluye: COLUMNAS: Limpieza y preparación del plano de apoyo. Replanteo y marcado de los ejes. Colocación y fijación provisional de la columna. Aplomado y nivelación. Ejecución de las uniones. LOSA Y VIGAS: Replanteo del sistema de encofrado. Montaje del sistema de encofrado. Limpieza y preparación del plano de apoyo de las vigas. Replanteo y marcado de los ejes de las vigas. Colocación y fijación provisional de las vigas. Presentación de las viguetas. Ejecución de las uniones. Comprobación final del aplomado y de los niveles. Colocación de complementos. Colocación de las armaduras con separadores homologados. Vaciado y compactación del hormigón. Regleado y nivelación de la capa de compresión. Curado del hormigón. Desmontaje del sistema de encofrado. Reparación de defectos superficiales del hormigón.
Criterio de medición de proyecto: Superficie medida en verdadera magnitud desde las caras exteriores de las vigas de borde del perímetro, según documentación gráfica de Proyecto, deduciendo los huecos de superficie mayor de 6 m².
Criterio de medición de obra: Se medirá, en verdadera magnitud, desde las caras exteriores de las vigas de borde del perímetro, la superficie realmente ejecutada según especificaciones de Proyecto, deduciendo los huecos de superficie mayor de 6 m².

| Código | Ud | Descripción | Rendimiento | Precio | Importe |
|---|---|---|---|---|---|
| mt08evm010 | m² | Sistema de encofrado parcial de madera, recuperable, para ejecución de macizados de apoyos en losas de viguetas metálicas y complementos, debidamente apuntalado, amortizable en 50 usos, hasta 4,5 m de altura. (material) | 0.1 | 194.66 | 19.466 |
| mt07bce010e | Ud | Complemento cerámico, 60x25x20 cm. Incluso piezas especiales. (material) | 6 | 12.66 | 75.960 |
| mt07ala000ab | kg | Acero laminado A 36, en perfiles laminados en caliente, según ASTM A 36, piezas simples, para aplicaciones estructurales, acabado con imprimación antioxidante. Trabajado y montado en taller, para colocar con uniones soldadas en obra. (material) | 41.8 | 12.19 | 509.542 |
| mt07aco120b | kg | Acero en barras corrugadas CA-50 (fy=500 MPa), equivalente a AH 500 según CBH 87, de varios diámetros. (material) | 1.8 | 8.83 | 15.894 |
| mt08var050 | kg | Alambre galvanizado para atar, de 1,30 mm de diámetro. (material) | 0.022 | 11.68 | 0.257 |
| mt07ame131c | m² | Malla elaborada "in situ" 20x20 ø 6,3-6,3 de acero CA-50 (fy=500 MPa), equivalente a AH 500 según CBH 87, separación 20x20 cm y 6,3 mm de diámetro. (material) | 1.1 | 21.63 | 23.793 |
| mt10haf120bi | m³ | Hormigón H21, para un ambiente no severo, tamaño máximo del agregado 20 mm, consistencia blanda, con un asentamiento de 6 a 9 cm, medido con el cono de Abrams, premezclado en planta, según CBH 87. (material) | 0.08 | 803.63 | 64.290 |
| mq06bhe010 | h | Camión bomba estacionado en obra, para bombeo de hormigón. (maquinaria) | 0.004 | 1256.67 | 5.027 |
| mq08sol010 | h | Equipo de oxicorte, con acetileno como combustible y oxígeno como comburente. (maquinaria) | 0.012 | 54.48 | 0.654 |
| mq08sol020 | h | Equipo y elementos auxiliares para soldadura eléctrica. (maquinaria) | 0.859 | 22.6 | 19.413 |
| mq07gte010a | h | Grúa autopropulsada de brazo telescópico con una capacidad de elevación de 12 t y 20 m de altura máxima de trabajo. (maquinaria) | 0.012 | 362.22 | 4.347 |
| mo047 | h | Especialista en montaje de estructura metálica. (mano de obra) | 1.005 | 59.49 | 59.787 |
| mo094 | h | Ayudante 1ª en montaje de estructura metálica. (mano de obra) | 0.593 | 44.44 | 26.353 |
| mo044 | h | Encofrador. (mano de obra) | 0.079 | 59.49 | 4.700 |
| mo091 | h | Ayudante 1ª de encofrador. (mano de obra) | 0.079 | 44.44 | 3.511 |
| mo043 | h | Armador. (mano de obra) | 0.063 | 59.49 | 3.748 |
| mo090 | h | Ayudante 1ª de armador. (mano de obra) | 0.066 | 44.44 | 2.933 |
| mo045 | h | Maestro hormigonero especialista en el vaciado y colocado del hormigón. (mano de obra) | 0.008 | 59.49 | 0.476 |
| mo092 | h | Ayudante 1ª de hormigonero especialista en el vaciado y colocado del hormigón. (mano de obra) | 0.033 | 44.44 | 1.467 |
| % | % | Herramienta menor | 2 % | 841.618 | 16.832 |
|  |  | Costes directos |  |  | 858.450 |

Residuos:
- colocación: mt07bce010e Complemento cerámico, 60x25x20 cm. Incluso piezas especiales; factor de residuo 0.0245
- colocación: mt07ala000ab; factor de residuo 0.0045
- colocación: mt07aco120b Acero en barras corrugadas CA-50 (fy=500 MPa), equivalente a AH 500 según CBH 87, de varios diámetros; factor de residuo 0.0075
- colocación: mt08var050 Alambre galvanizado para atar, de 1,30 mm de diámetro; factor de residuo 0.0038
- colocación: mt07ame131c; factor de residuo 0.0212384
- colocación: mt10haf120bi; factor de residuo 0.00130201

## Recursos

**mt07bce010e** Ud Complemento cerámico, 60x25x20 cm. Incluso piezas especiales
Datos técnicos: Coste energético 33.856 MJ; Emisión de CO2 2.570 kg; Código LER 17 01 03; Masa del elemento 10.75 kg; Volumen 0.0086 m3
Residuos:
- embalaje: re170201 Madera. (componente de residuo); rendimiento 0.021 kg; Código LER 17 02 01; Masa del elemento 1 kg; Volumen 0.000909 m3
- embalaje: re170203 Plástico. (componente de residuo); rendimiento 0.006 kg; Código LER 17 02 03; Masa del elemento 1 kg; Volumen 0.001667 m3

**mt07ala000ab** kg Acero laminado A 36
Datos técnicos: Coste energético 9.830 MJ; Emisión de CO2 0.510 kg; Código LER 17 04 05; Masa del elemento 1 kg; Volumen 0.000476 m3

**mt07aco120b** kg Acero en barras corrugadas CA-50 (fy=500 MPa), equivalente a AH 500 según CBH 87, de varios diámetros
Datos técnicos: Coste energético 9.830 MJ; Emisión de CO2 0.510 kg; Código LER 17 04 05; Masa del elemento 1 kg; Volumen 0.000476 m3

**mt08var050** kg Alambre galvanizado para atar, de 1,30 mm de diámetro
Datos técnicos: Coste energético 25.100 MJ; Emisión de CO2 2.560 kg; Código LER 17 04 05; Masa del elemento 1 kg; Volumen 0.000476 m3

**mt07ame131c** m² Malla elaborada "in situ" 20x20 ø 6,3-6,3 de acero CA-50 (fy=500 MPa)
Datos técnicos: Coste energético 24.084 MJ; Emisión de CO2 1.250 kg; Código LER 17 04 05; Masa del elemento 2.45 kg; Volumen 0.001167 m3

**mt10haf120bi** m³ Hormigón H21, para un ambiente no severo
Datos técnicos: Coste energético 1876.000 MJ; Emisión de CO2 234.500 kg; Código LER 17 01 01; Masa del elemento 2345 kg; Volumen 1.563333 m3
