# Arco de dovelas de piedra natural

- Propiedad del archivo: CYPE Ingenieros S.A.
- Formato: FIEBDC-3/2016
- Programa: Generador de precios de la construcción. CYPE Ingenieros, S.A.
- Fecha: 05/04/2024
- Ámbito geográfico: Bolivia
- Divisa: BOB
- Costes indirectos: 3 %
- Gastos generales: 13 %
- Beneficio industrial: 6 %
- IVA: 13 %

## E Estructuras

### EC Piedra natural

#### ECR Arcos

**ECR010** m Arco de dovelas de piedra natural.
Arco de piedra natural granítica formado por dovelas de 60x40x40 cm, acabado abujardado, escuadradas y trabajadas en taller, con sección trapezoidal según plano de detalle, colocadas con mortero de cemento confeccionado en obra, con 300 kg/m³ de cemento, color blanco (con arena de mármol blanco), con aditivo plastificante-aireante, dosificación 1:5, suministrado en sacos; montaje y desmontaje de cimbras y apeos.
Incluye: Montaje de cimbras y apeos. Replanteo de las dovelas. Preparación del mortero. Colocación de las dovelas. Tanteo con regla, nivel y plomada, rectificando su posición mediante golpeo. Retundido, refino y rejuntado del conjunto del arco. Limpieza del paramento. Desmontaje de cimbras y apeos. Repaso del intradós.
Criterio de medición de proyecto: Longitud medida por su mayor desarrollo lineal, según documentación gráfica de Proyecto.
Criterio de medición de obra: Se medirá, por su mayor desarrollo lineal, la longitud realmente ejecutada según especificaciones de Proyecto.

| Código | Ud | Descripción | Rendimiento | Precio | Importe |
|---|---|---|---|---|---|
| mt06dpn010c | Ud | Dovela de piedra natural granítica de 60x40x40 cm, acabado abujardado. (material) | 1.66 | 1295.5 | 2150.530 |
| mt08cim020 | m | Camón de madera para formación de arco. (material) | 1 | 592.34 | 592.340 |
| mt08cim030a | m³ | Madera de pino para formación de cimbra. (material) | 0.15 | 2752.65 | 412.898 |
| mt08aaa010a | m³ | Agua. (material) | 0.004 | 11.61 | 0.046 |
| mt01arg005b | t | Arena de mármol blanco, para mortero preparado en obra. (material) | 0.032 | 1006 | 32.192 |
| mt08cem041j | kg | Cemento blanco en sacos. (material) | 6.03 | 5.45 | 32.864 |
| mt08adt040 | kg | Aditivo plastificante-aireante para morteros. (material) | 0.121 | 8.98 | 1.087 |
| mq06hor010 | h | Hormigonera eléctrica con una capacidad de amasado de 160 l. (maquinaria) | 0.021 | 22.66 | 0.476 |
| mo022 | h | Especialista colocador de piedra natural. (mano de obra) | 5.088 | 56.74 | 288.693 |
| mo060 | h | Ayudante 1ª colocador de piedra natural. (mano de obra) | 5.387 | 42.41 | 228.463 |
| % | % | Herramienta menor | 2 % | 3739.589 | 74.792 |
|  |  | Costes directos |  |  | 3814.381 |

Residuos:
- colocación: mt06dpn010c Dovela de piedra natural granítica de 60x40x40 cm, acabado abujardado; factor de residuo 0.0152606
- colocación: mt08cim030a Madera de pino para formación de cimbra; factor de residuo 1
- colocación: mt01arg005b Arena de mármol blanco, para mortero preparado en obra; factor de residuo 0.003
- colocación: mt08cem041j Cemento blanco en sacos; factor de residuo 0.0063
- colocación: mt08adt040 Aditivo plastificante-aireante para morteros; factor de residuo 0.055

## Recursos

**mt06dpn010c** Ud Dovela de piedra natural granítica de 60x40x40 cm, acabado abujardado
Datos técnicos: Coste energético 554.112 MJ; Emisión de CO2 19.968 kg; Código LER 01 04 13; Masa del elemento 249.6 kg; Volumen 0.1664 m3

**mt08cim030a** m³ Madera de pino para formación de cimbra
Datos técnicos: Coste energético 7471.200 MJ; Emisión de CO2 -102.300 kg; Código LER 17 02 01; Masa del elemento 55 kg; Volumen 0.05 m3

**mt08aaa010a** m³ Agua
Datos técnicos: Coste energético 60.000 MJ; Emisión de CO2 30.000 kg

**mt01arg005b** t Arena de mármol blanco, para mortero preparado en obra
Datos técnicos: Coste energético 75.000 MJ; Emisión de CO2 4.000 kg; Código LER 01 04 08; Masa del elemento 1000 kg; Volumen 0.666667 m3

**mt08cem041j** kg Cemento blanco en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt040** kg Aditivo plastificante-aireante para morteros
Datos técnicos: Coste energético 36.010 MJ; Emisión de CO2 2.034 kg; Código LER 17 09 04; Masa del elemento 1 kg; Volumen 0.000667 m3
Residuos:
- embalaje: re170203 Plástico; rendimiento 0.032 kg
