# Reparación estructural de muros de mampostería, con mortero de cemento

- Propiedad del archivo: CYPE Ingenieros S.A.
- Formato: FIEBDC-3/2016
- Programa: Generador de precios de la construcción. CYPE Ingenieros, S.A.
- Fecha: 05/11/2024
- Ámbito geográfico: Bolivia
- Divisa: BOB
- Costes indirectos: 3 %
- Gastos generales: 13 %
- Beneficio industrial: 6 %
- IVA: 13 %

## E Estructuras

### EF Mampostería

#### EFY Reparaciones

**EFY036** m² Reparación estructural de muros de mampostería, con mortero de cemento.
Reparación estructural de muro de mampostería con mortero cementoso bicomponente reforzado con fibras, color gris, aplicado manualmente, con acabado liso, en dos capas, de 10 mm de espesor total; reforzado con malla de fibra de vidrio antiálcalis, con un contenido mínimo de zirconio del 17%, de 12,7x12,7 mm de luz de malla y de 125 g/m² de masa superficial.
Incluye: Aplicación de la primera capa de mortero. Colocación de la malla. Aplicación de la segunda capa de mortero. Ejecución del acabado.
Criterio de medición de proyecto: Superficie medida según documentación gráfica de Proyecto.
Criterio de medición de obra: Se medirá la superficie realmente ejecutada según especificaciones de Proyecto.

| Código | Ud | Descripción | Rendimiento | Precio | Importe |
|---|---|---|---|---|---|
| mt09rem070e | m² | Malla de fibra de vidrio antiálcalis, con un contenido mínimo de zirconio del 17%, de 12,7x12,7 mm de luz de malla, de 125 g/m² de masa superficial y de 0,45x25 m, para armar morteros. (material) | 1.1 | 159.5 | 175.450 |
| mt09rem060f | kg | Mortero cementoso bicomponente reforzado con fibras, color gris, compuesto de cementos de alta resistencia, agregados seleccionados, aditivos especiales y polímeros sintéticos en dispersión acuosa, permeable al vapor de agua y de alta resistencia mecánica y alta ductilidad, para aplicar con llana o paleta, previo amasado con agua. (material) | 18.5 | 17 | 314.500 |
| mo020 | h | Especialista de construcción. (mano de obra) | 0.299 | 57.16 | 17.091 |
| mo113 | h | Ayudante 2ª de construcción. (mano de obra) | 0.299 | 41.17 | 12.310 |
| % | % | Herramienta menor | 2 % | 519.351 | 10.387 |
|  |  | Costes directos |  |  | 529.738 |

Residuos:
- colocación: mt09rem070e; factor de residuo 0.027504
- colocación: mt09rem060f; factor de residuo 0.0063

## Recursos

**mt09rem070e** m² Malla de fibra de vidrio antiálcalis
Datos técnicos: Coste energético 12.028 MJ; Emisión de CO2 0.592 kg; Código LER 17 02 03; Masa del elemento 0.125 kg; Volumen 0.000208 m3
Residuos:
- embalaje: re170203 Plástico. (componente de residuo); rendimiento 0.034 kg; Código LER 17 02 03; Masa del elemento 1 kg; Volumen 0.001667 m3

**mt09rem060f** kg Mortero cementoso bicomponente reforzado con fibras
Datos técnicos: Coste energético 2.394 MJ; Emisión de CO2 0.194 kg; Código LER 17 01 01; Masa del elemento 1 kg; Volumen 0.000667 m3
Residuos:
- embalaje: re150101 Envases de papel y cartón. (componente de residuo); rendimiento 0.014 kg; Código LER 15 01 01; Masa del elemento 1 kg; Volumen 0.001333 m3
- embalaje: re170201 Madera. (componente de residuo); rendimiento 0.001 kg; Código LER 17 02 01; Masa del elemento 1 kg; Volumen 0.000909 m3
- embalaje: re170203 Plástico; rendimiento 0.003 kg
