# Preparación de superficie de hormigón estructural, con medios mecánicos

- Propiedad del archivo: CYPE Ingenieros S.A.
- Formato: FIEBDC-3/2016
- Programa: Generador de precios de la construcción. CYPE Ingenieros, S.A.
- Fecha: 05/04/2024
- Ámbito geográfico: Bolivia
- Divisa: BOB
- Costes indirectos: 3 %
- Gastos generales: 13 %
- Beneficio industrial: 6 %
- IVA: 13 %

## E Estructuras

### EH Hormigón armado

#### EHK Preparación de la superficie

**EHK020** m² Preparación de superficie de hormigón estructural, con medios mecánicos.
Preparación de superficie horizontal de hormigón estructural, para la posterior aplicación de productos reparadores y protectores, eliminando capas antiguas, lechadas superficiales, pinturas o cualquier otro tipo de grasa o suciedad del soporte, mediante lijado con disco de diamante, y carga manual de los restos generados sobre camión o contenedor.
Incluye: Lijado mecánico del hormigón. Limpieza de la superficie soporte. Retirada y acopio de los restos generados. Carga de los restos generados sobre camión o contenedor.
Criterio de medición de proyecto: Superficie medida según documentación gráfica de Proyecto.
Criterio de medición de obra: Se medirá la superficie realmente ejecutada según especificaciones de Proyecto.

| Código | Ud | Descripción | Rendimiento | Precio | Importe |
|---|---|---|---|---|---|
| mq06aca010 | h | Equipo de lijado o desbastado con disco de diamante para superficies de hormigón, con sistema de aspiración. (maquinaria) | 0.133 | 37.89 | 5.039 |
| mq08gel010k | h | Grupo electrógeno insonorizado, trifásico, de 45 kVA de potencia. (maquinaria) | 0.133 | 35.36 | 4.703 |
| mo112 | h | Ayudante general de construcción. (mano de obra) | 0.156 | 41.53 | 6.479 |
| mo113 | h | Ayudante 2ª de construcción. (mano de obra) | 0.156 | 40.86 | 6.374 |
| % | % | Herramienta menor | 2 % | 22.595 | 0.452 |
|  |  | Costes directos |  |  | 23.047 |
