# Refuerzo de vigueta de hormigón en losa en una dirección, con perfiles tubulares de acero galvanizado

- Propiedad del archivo: CYPE Ingenieros S.A.
- Formato: FIEBDC-3/2016
- Programa: Generador de precios de la construcción. CYPE Ingenieros, S.A.
- Fecha: 05/04/2024
- Ámbito geográfico: Bolivia
- Divisa: BOB
- Costes indirectos: 3 %
- Gastos generales: 13 %
- Beneficio industrial: 6 %
- IVA: 13 %

## E Estructuras

### EH Hormigón armado

#### EHP Refuerzos con perfiles metálicos

**EHP050** m Refuerzo de vigueta de hormigón en losa en una dirección, con perfiles tubulares de acero galvanizado.
Refuerzo de vigueta de hormigón armado o pretensado en losa en una dirección, compuesto por adhesivo de dos componentes a base de resina epoxi, con polisulfuros, como puente de unión, aplicado con brocha en la base de la vigueta; perfil tubular extensible de acero galvanizado, de sección cuadrada, de 100x100x4 mm, fijado a la estructura mediante soportes de postensión a 2 cm de la vigueta; conectores metálicos soldados al perfil a tresbolillo y empotrados en la base de la vigueta; y mortero tixotrópico de dos componentes, con fibras de poliamida, colocado como relleno entre la vigueta y el perfil. Incluso barras corrugadas de 10 mm de diámetro de acero AH 500, para colocación en los solapes de refuerzos de negativos.
Incluye: Limpieza y saneado de la base de la vigueta. Anclaje de los soportes de postensión en los apoyos. Replanteo y realización de los taladros en la base de la vigueta. Aplicación del adhesivo en la vigueta. Colocación de los conectores en los taladros. Fijación de la longitud del perfil extensible mediante tornillos de presión. Replanteo y soldadura de los conectores. Colocación del perfil de refuerzo sobre los soportes. Colocación de los refuerzos de negativos. Preparación de la mezcla de mortero. Aplicación con paleta del mortero. Puesta en carga del perfil. Limpieza de los restos generados.
Criterio de medición de proyecto: Longitud medida según documentación gráfica de Proyecto.
Criterio de medición de obra: Se medirá la longitud realmente ejecutada según especificaciones de Proyecto.

| Código | Ud | Descripción | Rendimiento | Precio | Importe |
|---|---|---|---|---|---|
| mt09reh303 | kg | Adhesivo de dos componentes a base de resinas epoxi sin disolventes, reforzadas con polisulfuros, para formación de capa de adherencia de alta resistencia mecánica entre el hormigón endurecido y morteros de resina epoxi u hormigones frescos. (material) | 0.05 | 155.91 | 7.796 |
| mt09reh301a | Ud | Soporte de postensión, de fundición, para la fijación del perfil perfil tubular extensible de acero galvanizado, de sección cuadrada a los apoyos de la vigueta a reforzar. (material) | 0.5 | 75.59 | 37.795 |
| mt26reh305cd | Ud | Anclaje compuesto por varilla roscada de acero galvanizado calidad 5.8, según ISO 898-1 de 12 mm de diámetro, y 160 mm de longitud, tuerca y arandela, para fijaciones sobre estructuras de hormigón. (material) | 1.5 | 14.22 | 21.330 |
| mt26reh306 | Ud | Cartucho de resina para anclaje químico de varillas roscadas en perforaciones de elementos estructurales de hormigón. (material) | 0.17 | 65.22 | 11.087 |
| mt09reh300a | m | Perfil tubular extensible de acero galvanizado, de sección cuadrada, de 100x100x4 mm, para refuerzo de viguetas en losas en una dirección. (material) | 1 | 228.95 | 228.950 |
| mt26reh302 | Ud | Tornillo de acero de 6 mm de diámetro y 70 mm de longitud, para formación de conectores en refuerzos de viguetas de hormigón. (material) | 5 | 0.34 | 1.700 |
| mt07aco120b | kg | Acero en barras corrugadas CA-50 (fy=500 MPa), equivalente a AH 500 según CBH 87, de varios diámetros. (material) | 0.75 | 8.78 | 6.585 |
| mt09reh304 | kg | Mortero tixotrópico de dos componentes, a base de cemento mejorado con resinas sintéticas, humo de sílice y fibras de poliamida, de alta resistencia mecánica y retracción controlada, para reparación y regularización de elementos estructurales de hormigón. (material) | 6 | 9.74 | 58.440 |
| mq08sol020 | h | Equipo y elementos auxiliares para soldadura eléctrica. (maquinaria) | 0.116 | 22.49 | 2.609 |
| mo042 | h | Maestro hormigonero. (mano de obra) | 3.257 | 59.04 | 192.293 |
| mo112 | h | Ayudante general de construcción. (mano de obra) | 1.764 | 41.53 | 73.259 |
| % | % | Herramienta menor | 2 % | 641.844 | 12.837 |
|  |  | Costes directos |  |  | 654.681 |

Residuos:
- colocación: mt09reh303; factor de residuo 0.03
- colocación: mt26reh305cd; factor de residuo 0.0188014
- colocación: mt26reh306 Cartucho de resina para anclaje químico de varillas roscadas en perforaciones de elementos estructurales de hormigón; factor de residuo 0.06
- colocación: mt09reh300a; factor de residuo 0.0126691
- colocación: mt07aco120b Acero en barras corrugadas CA-50 (fy=500 MPa), equivalente a AH 500 según CBH 87, de varios diámetros; factor de residuo 0.0075
- colocación: mt09reh304; factor de residuo 0.0063

## Recursos

**mt09reh303** kg Adhesivo de dos componentes a base de resinas epoxi sin disolventes
Datos técnicos: Coste energético 86.761 MJ; Emisión de CO2 3.294 kg; Código LER 17 09 04; Masa del elemento 1 kg; Volumen 0.000667 m3
Residuos:
- embalaje: re170203 Plástico. (componente de residuo); rendimiento 0.003 kg; Código LER 17 02 03; Masa del elemento 1 kg; Volumen 0.001667 m3

**mt26reh305cd** Ud Anclaje compuesto por varilla roscada de acero galvanizado calidad 5.8
Datos técnicos: Coste energético 5.961 MJ; Emisión de CO2 0.481 kg; Código LER 17 04 05; Masa del elemento 0.141 kg; Volumen 0.000067 m3
Residuos:
- embalaje: re170203 Plástico; rendimiento 0.025 kg

**mt26reh306** Ud Cartucho de resina para anclaje químico de varillas roscadas en perforaciones de elementos estructurales de hormigón
Datos técnicos: Coste energético 61.570 MJ; Emisión de CO2 2.449 kg; Código LER 17 09 04; Masa del elemento 0.6 kg; Volumen 0.0004 m3
Residuos:
- embalaje: re170203 Plástico; rendimiento 0.1 kg

**mt09reh300a** m Perfil tubular extensible de acero galvanizado
Datos técnicos: Coste energético 291.160 MJ; Emisión de CO2 29.696 kg; Código LER 17 04 05; Masa del elemento 11.6 kg; Volumen 0.005524 m3

**mt07aco120b** kg Acero en barras corrugadas CA-50 (fy=500 MPa), equivalente a AH 500 según CBH 87, de varios diámetros
Datos técnicos: Coste energético 9.830 MJ; Emisión de CO2 0.510 kg; Código LER 17 04 05; Masa del elemento 1 kg; Volumen 0.000476 m3

**mt09reh304** kg Mortero tixotrópico de dos componentes
Datos técnicos: Coste energético 8.384 MJ; Emisión de CO2 0.544 kg; Código LER 17 01 01; Masa del elemento 1 kg; Volumen 0.000667 m3
Residuos:
- embalaje: re150101 Envases de papel y cartón. (componente de residuo); rendimiento 0.014 kg; Código LER 15 01 01; Masa del elemento 1 kg; Volumen 0.001333 m3
- embalaje: re170201 Madera. (componente de residuo); rendimiento 0.001 kg; Código LER 17 02 01; Masa del elemento 1 kg; Volumen 0.000909 m3
- embalaje: re170203 Plástico; rendimiento 0.003 kg
