# Reparación no estructural de hormigón, con mortero de fraguado rápido a base de cemento

- Propiedad del archivo: CYPE Ingenieros S.A.
- Formato: FIEBDC-3/2016
- Programa: Generador de precios de la construcción. CYPE Ingenieros, S.A.
- Fecha: 05/11/2024
- Ámbito geográfico: Bolivia
- Divisa: BOB
- Costes indirectos: 3 %
- Gastos generales: 13 %
- Beneficio industrial: 6 %
- IVA: 13 %

## E Estructuras

### EH Hormigón armado

#### EHY Reparaciones

**EHY031** m² Reparación no estructural de hormigón, con mortero de fraguado rápido a base de cemento.
Aplicación manual de mortero de fraguado rápido (6 minutos), con una resistencia a compresión a 28 días mayor o igual a 10 N/mm², Euroclase A1 de reacción al fuego, a base de cementos de alta resistencia, agregados silíceos seleccionados y aditivos específicos, en capa de 7 mm de espesor medio, con acabado superficial fratasado con esponja o fratás, para reparación no estructural de edificios y estructuras de hormigón (coqueras, oquedades, nidos de gravas, etc.).
Incluye: Humectación de la superficie soporte. Preparación de la mezcla. Aplicación del producto. Perfilado de aristas. Curado.
Criterio de medición de proyecto: Superficie medida según documentación gráfica de Proyecto.
Criterio de medición de obra: Se medirá la superficie realmente ejecutada según especificaciones de Proyecto.

| Código | Ud | Descripción | Rendimiento | Precio | Importe |
|---|---|---|---|---|---|
| mt09rep040a | kg | Mortero de fraguado rápido (6 minutos), con una resistencia a compresión a 28 días mayor o igual a 10 N/mm², Euroclase A1 de reacción al fuego, a base de cementos de alta resistencia, agregados silíceos seleccionados y aditivos específicos, para reparación no estructural del hormigón. (material) | 11.9 | 3.9 | 46.410 |
| mo020 | h | Especialista de construcción. (mano de obra) | 0.547 | 57.16 | 31.267 |
| mo113 | h | Ayudante 2ª de construcción. (mano de obra) | 0.547 | 41.17 | 22.520 |
| % | % | Herramienta menor | 2 % | 100.197 | 2.004 |
|  |  | Costes directos |  |  | 102.201 |

Residuos:
- colocación: mt09rep040a; factor de residuo 0.0063

## Recursos

**mt09rep040a** kg Mortero de fraguado rápido (6 minutos)
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
