# Mampara de acero

- Propiedad del archivo: CYPE Ingenieros S.A.
- Formato: FIEBDC-3/2016
- Programa: Generador de precios de la construcción. CYPE Ingenieros, S.A.
- Fecha: 05/04/2024
- Ámbito geográfico: Bolivia
- Divisa: BOB
- Costes indirectos: 3 %
- Gastos generales: 13 %
- Beneficio industrial: 6 %
- IVA: 13 %

## F Fachadas y muros divisorios

### FO Mamparas y muros divisorios móviles

#### FOA De acero

**FOA010** Ud Mampara de acero.
Mampara ciega de 4x2,9 m de panel machihembrado compuesto por dos chapas de de acero galvanizado y plastificado con PVC y aislamiento intermedio de lana mineral, perfiles de acero galvanizado y plastificado con PVC y remate superior de panel machihembrado compuesto por dos chapas de de acero galvanizado y plastificado con PVC. Incluso herrajes, remates, sellado de juntas, soportes, encuentros con otros tipos de paramentos, colocación de canalizaciones para instalaciones y cajeados para mecanismos eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac010c | m² | Panel ciego machihembrado para mamparas, formado por dos calaminas de acero galvanizado y plastificado con PVC con aislamiento intermedio de lana mineral de conductividad térmica 0,039 W/(mK). (material) | 11.3 | 948.44 | 10717.372 |
| mt26mac020c | m | Perfil en "U" de acero galvanizado de acero galvanizado y plastificado con PVC para mamparas. (material) | 9.7 | 72.46 | 702.862 |
| mt26mac030c | m | Rodapié de acero galvanizado y plastificado con PVC para mamparas. (material) | 3.9 | 60.93 | 237.627 |
| mo011 | h | Especialista en montaje. (mano de obra) | 7.841 | 58.3 | 457.130 |
| mo080 | h | Ayudante 1ª en montaje. (mano de obra) | 7.841 | 42.41 | 332.537 |
| % | % | Herramienta menor | 2 % | 12447.528 | 248.951 |
|  |  | Costes directos |  |  | 12696.479 |

Residuos:
- colocación: mt26mac020c Perfil en "U" de acero galvanizado de acero galvanizado y plastificado con PVC para mamparas; factor de residuo 0.006

## Recursos

**mt26mac010c** m² Panel ciego machihembrado para mamparas
Datos técnicos: Coste energético 9.662 MJ; Emisión de CO2 0.475 kg
Residuos:
- embalaje: re170203 Plástico. (componente de residuo); rendimiento 0.091 kg; Código LER 17 02 03; Masa del elemento 1 kg; Volumen 0.001667 m3
- embalaje: re170604 Materiales de aislamiento distintos de los especificados en los códigos 17 06 01 y 17 06 03. (componente de residuo); rendimiento 0.016 kg; Código LER 17 06 04; Masa del elemento 1 kg; Volumen 0.001667 m3

**mt26mac020c** m Perfil en "U" de acero galvanizado de acero galvanizado y plastificado con PVC para mamparas
Datos técnicos: Coste energético 16.995 MJ; Emisión de CO2 0.880 kg; Código LER 17 04 05; Masa del elemento 1.65 kg; Volumen 0.000786 m3
Residuos:
- embalaje: re170203 Plástico; rendimiento 0.008 kg
