# Bidón para almacenar residuos peligrosos

- Propiedad del archivo: CYPE Ingenieros S.A.
- Formato: FIEBDC-3/2016
- Programa: Generador de precios de la construcción. CYPE Ingenieros, S.A.
- Fecha: 05/04/2024
- Ámbito geográfico: Bolivia
- Divisa: BOB
- Costes indirectos: 3 %
- Gastos generales: 13 %
- Beneficio industrial: 6 %
- IVA: 13 %

## G Gestión de residuos

### GE Gestión de residuos peligrosos

#### GEA Almacenaje de residuos peligrosos

**GEA010** Ud Bidón para almacenar residuos peligrosos.
Bidón de 200 litros de capacidad para residuos peligrosos procedentes de la construcción o demolición, apto para almacenar disolventes, líquidos de limpieza y licores madre organohalogenados.
Incluye: Provisión y ubicación. Marcado del recipiente con la etiqueta correspondiente.
Criterio de medición de proyecto: Número de unidades previstas, según documentación gráfica de Proyecto.
Criterio de medición de obra: Se medirá el número de unidades realmente ejecutadas según especificaciones de Proyecto.

| Código | Ud | Descripción | Rendimiento | Precio | Importe |
|---|---|---|---|---|---|
| mt08grg010c | Ud | Bidón de 200 litros de capacidad, apto para almacenar residuos peligrosos. (material) | 1 | 464.58 | 464.580 |
| mo113 | h | Ayudante 2ª de construcción. (mano de obra) | 0.126 | 40.86 | 5.148 |
| % | % | Herramienta menor | 2 % | 469.728 | 9.395 |
|  |  | Costes directos |  |  | 479.123 |
