# Anclaje mecánico en muro de mampostería

- Propiedad del archivo: CYPE Ingenieros S.A.
- Formato: FIEBDC-3/2016
- Programa: Generador de precios de la construcción. CYPE Ingenieros, S.A.
- Fecha: 05/04/2024
- Ámbito geográfico: Bolivia
- Divisa: BOB
- Costes indirectos: 3 %
- Gastos generales: 13 %
- Beneficio industrial: 6 %
- IVA: 13 %

## H Remates y ayudas

### HA Anclajes

#### HAF Sobre mampostería

**HAF010** Ud Anclaje mecánico en muro de mampostería.
Anclaje mecánico con taco de nylon y tornillo de acero inoxidable AISI 316, de cabeza avellanada, para fijación de elemento no estructural a muro de mampostería.
Incluye: Replanteo de la posición del anclaje. Ejecución de la perforación. Limpieza del polvo resultante. Colocación del tornillo y atornillado del mismo. Limpieza de los restos sobrantes.
Criterio de medición de proyecto: Número de unidades previstas, según documentación gráfica de Proyecto.
Criterio de medición de obra: Se medirá el número de unidades realmente ejecutadas según especificaciones de Proyecto.

| Código | Ud | Descripción | Rendimiento | Precio | Importe |
|---|---|---|---|---|---|
| mt26aaa033b | Ud | Anclaje mecánico con taco de nylon y tornillo de acero inoxidable AISI 316, de cabeza avellanada. (material) | 1 | 6.9 | 6.900 |
| mo113 | h | Ayudante 2ª de construcción. (mano de obra) | 0.032 | 40.86 | 1.308 |
| % | % | Herramienta menor | 2 % | 8.208 | 0.164 |
|  |  | Costes directos |  |  | 8.372 |

Residuos:
- colocación: mt26aaa033b Anclaje mecánico con taco de nylon y tornillo de acero inoxidable AISI 316, de cabeza avellanada; factor de residuo 0.0023913

## Recursos

**mt26aaa033b** Ud Anclaje mecánico con taco de nylon y tornillo de acero inoxidable AISI 316, de cabeza avellanada
Datos técnicos: Coste energético 2.540 MJ; Emisión de CO2 0.313 kg; Código LER 17 04 05; Masa del elemento 0.046 kg; Volumen 0.000022 m3
Residuos:
- embalaje: re150101 Envases de papel y cartón. (componente de residuo); rendimiento 0.002 kg; Código LER 15 01 01; Masa del elemento 1 kg; Volumen 0.001333 m3
- embalaje: re170203 Plástico. (componente de residuo); rendimiento 0.001 kg; Código LER 17 02 03; Masa del elemento 1 kg; Volumen 0.001667 m3
