# Albardilla cerámica

- Propiedad del archivo: CYPE Ingenieros S.A.
- Formato: FIEBDC-3/2016
- Programa: Generador de precios de la construcción. CYPE Ingenieros, S.A.
- Fecha: 05/11/2024
- Ámbito geográfico: Bolivia
- Divisa: BOB
- Costes indirectos: 3 %
- Gastos generales: 13 %
- Beneficio industrial: 6 %
- IVA: 13 %

## H Remates y ayudas

### HR Remates de fachada

#### HRC Cerámicos

**HRC040** m Albardilla cerámica.
Albardilla cerámica, con un ángulo de inclinación de 10°, en piezas de 25x10x4 cm, con goterón, para cubrición de muros; recibida con mortero de cemento, confeccionado en obra, con aditivo hidrófugo, dosificación 1:4; y rejuntado entre piezas y, en su caso, de las uniones con los muros con mortero de juntas cementoso con absorción de agua reducida, CG2, para juntas entre 3 y 15 mm.
Incluye: Preparación de la superficie de apoyo. Replanteo de las piezas. Corte de las piezas. Colocación con mortero de las piezas. Relleno de juntas y limpieza.
Criterio de medición de proyecto: Longitud medida a ejes, según documentación gráfica de Proyecto.
Criterio de medición de obra: Se medirá, a ejes, la longitud realmente ejecutada según especificaciones de Proyecto.

| Código | Ud | Descripción | Rendimiento | Precio | Importe |
|---|---|---|---|---|---|
| mt20ace010a | m | Albardilla cerámica, con un ángulo de inclinación de 10°, en piezas de 25x10x4 cm, con goterón, para cubrición de muros. (material) | 1.1 | 83.22 | 91.542 |
| mt08aaa010a | m³ | Agua. (material) | 0.006 | 11.68 | 0.070 |
| mt01arg005a | t | Arena de cantera, para mortero preparado en obra. (material) | 0.004 | 158.4 | 0.634 |
| mt08cem000j | kg | Cemento gris en sacos. (material) | 0.95 | 1.22 | 1.159 |
| mt08adt010 | kg | Aditivo hidrófugo para impermeabilización de morteros u hormigones. (material) | 0.019 | 9.34 | 0.177 |
| mt09mcr070a | kg | Mortero de juntas cementoso con resistencia elevada a la abrasión y absorción de agua reducida, CG2, para junta abierta entre 3 y 15 mm. (material) | 0.03 | 7.46 | 0.224 |
| mq06hor010 | h | Hormigonera eléctrica con una capacidad de amasado de 160 l. (maquinaria) | 0.006 | 22.77 | 0.137 |
| mo020 | h | Especialista de construcción. (mano de obra) | 0.32 | 57.16 | 18.291 |
| mo113 | h | Ayudante 2ª de construcción. (mano de obra) | 0.346 | 41.17 | 14.245 |
| % | % | Herramienta menor | 2 % | 126.479 | 2.530 |
|  |  | Costes directos |  |  | 129.009 |

Residuos:
- colocación: mt20ace010a Albardilla cerámica, con un ángulo de inclinación de 10°, en piezas de 25x10x4 cm, con goterón, para cubrición de muros; factor de residuo 0.0385
- colocación: mt01arg005a Arena de cantera, para mortero preparado en obra; factor de residuo 0.00501329
- colocación: mt08cem000j Cemento gris en sacos; factor de residuo 0.0063
- colocación: mt08adt010 Aditivo hidrófugo para impermeabilización de morteros u hormigones; factor de residuo 0.055
- colocación: mt09mcr070a; factor de residuo 0.07

## Recursos

**mt20ace010a** m Albardilla cerámica, con un ángulo de inclinación de 10°, en piezas de 25x10x4 cm, con goterón, para cubrición de muros
Datos técnicos: Coste energético 47.322 MJ; Emisión de CO2 2.989 kg; Código LER 17 01 03; Masa del elemento 5.6 kg; Volumen 0.00448 m3
Residuos:
- embalaje: re150101 Envases de papel y cartón. (componente de residuo); rendimiento 0.034 kg; Código LER 15 01 01; Masa del elemento 1 kg; Volumen 0.001333 m3
- embalaje: re170201 Madera. (componente de residuo); rendimiento 0.004 kg; Código LER 17 02 01; Masa del elemento 1 kg; Volumen 0.000909 m3

**mt08aaa010a** m³ Agua
Datos técnicos: Coste energético 60.000 MJ; Emisión de CO2 30.000 kg

**mt01arg005a** t Arena de cantera, para mortero preparado en obra
Datos técnicos: Coste energético 75.000 MJ; Emisión de CO2 4.000 kg; Código LER 01 04 08; Masa del elemento 1000 kg; Volumen 0.666667 m3

**mt08cem000j** kg Cemento gris en sacos
Datos técnicos: Coste energético 7.174 MJ; Emisión de CO2 0.904 kg; Código LER 17 01 01; Masa del elemento 1 kg; Volumen 0.000667 m3
Residuos:
- embalaje: re150101 Envases de papel y cartón; rendimiento 0.014 kg
- embalaje: re170201 Madera; rendimiento 0.001 kg
- embalaje: re170203 Plástico. (componente de residuo); rendimiento 0.003 kg; Código LER 17 02 03; Masa del elemento 1 kg; Volumen 0.001667 m3

**mt08adt010** kg Aditivo hidrófugo para impermeabilización de morteros u hormigones
Datos técnicos: Coste energético 71.130 MJ; Emisión de CO2 2.824 kg; Código LER 17 09 04; Masa del elemento 1 kg; Volumen 0.000667 m3
Residuos:
- embalaje: re170203 Plástico; rendimiento 0.032 kg

**mt09mcr070a** kg Mortero de juntas cementoso con resistencia elevada a la abrasión y absorción de agua reducida
Datos técnicos: Coste energético 7.725 MJ; Emisión de CO2 0.576 kg; Código LER 17 09 04; Masa del elemento 1 kg; Volumen 0.000667 m3
Residuos:
- embalaje: re150101 Envases de papel y cartón; rendimiento 0.02 kg
- embalaje: re170201 Madera; rendimiento 0.005 kg
- embalaje: re170203 Plástico; rendimiento 0.008 kg
