# Antena para recepción de emisiones de satélite

- Propiedad del archivo: CYPE Ingenieros S.A.
- Formato: FIEBDC-3/2016
- Programa: Generador de precios de la construcción. CYPE Ingenieros, S.A.
- Fecha: 05/04/2024
- Ámbito geográfico: Bolivia
- Divisa: BOB
- Costes indirectos: 3 %
- Gastos generales: 13 %
- Beneficio industrial: 6 %
- IVA: 13 %

## I Instalaciones

### IA Audiovisuales

#### IAA Red de cables coaxiales

**IAA036** Ud Antena para recepción de emisiones de satélite.
Antena parabólica Off-Set fija formada por reflector parabólico, de aluminio, acabado con pintura poliéster color blanco, de 86 cm de diámetro, ancho de banda de 10,7 a 12,75 GHz, con conversor LNB universal de 8 salidas con conector hembra, tipo "F", de 60 dB de ganancia, con las cuatro combinaciones de polaridad y banda (Ha, Hb, Va, Vb), grado de protección IP66. Incluso anclajes y cuantos accesorios sean necesarios para su correcta instalación.
Incluye: Replanteo. Montaje, conexionado y comprobación de su correcto funcionamiento.
Criterio de medición de proyecto: Número de unidades previstas, según documentación gráfica de Proyecto.
Criterio de medición de obra: Se medirá el número de unidades realmente ejecutadas según especificaciones de Proyecto.

| Código | Ud | Descripción | Rendimiento | Precio | Importe |
|---|---|---|---|---|---|
| mt40atv020e | Ud | Reflector parabólico, de aluminio, acabado con pintura poliéster color blanco, de 86 cm de diámetro, ancho de banda de 10,7 a 12,75 GHz. (material) | 1 | 555.84 | 555.840 |
| mt40atv025p | Ud | Conversor LNB universal de 8 salidas con conector hembra, tipo "F", de 60 dB de ganancia, con las cuatro combinaciones de polaridad y banda (Ha, Hb, Va, Vb), grado de protección IP66. (material) | 1 | 98.18 | 98.180 |
| mo001 | h | Especialista instalador de telecomunicaciones. (mano de obra) | 0.828 | 58.3 | 48.272 |
| mo056 | h | Ayudante 1ª instalador de telecomunicaciones. (mano de obra) | 0.828 | 42.33 | 35.049 |
| % | % | Herramienta menor | 2 % | 737.341 | 14.747 |
|  |  | Costes directos |  |  | 752.088 |

## Recursos

**mt40atv025p** Ud Conversor LNB universal de 8 salidas con conector hembra
Datos técnicos: Coste energético 1.852 MJ; Emisión de CO2 0.119 kg
Residuos:
- embalaje: re150101 Envases de papel y cartón. (componente de residuo); rendimiento 0.032 kg; Código LER 15 01 01; Masa del elemento 1 kg; Volumen 0.001333 m3
