# Derivador

- Propiedad del archivo: CYPE Ingenieros S.A.
- Formato: FIEBDC-3/2016
- Programa: Generador de precios de la construcción. CYPE Ingenieros, S.A.
- Fecha: 05/04/2024
- Ámbito geográfico: Bolivia
- Divisa: BOB
- Costes indirectos: 3 %
- Gastos generales: 13 %
- Beneficio industrial: 6 %
- IVA: 13 %

## I Instalaciones

### IA Audiovisuales

#### IAA Red de cables coaxiales

**IAA110** Ud Derivador.
Derivador de 5-1000 MHz, de 2 derivaciones y 4,5 dB de pérdida de derivación, con conectores tipo "F".
Incluye: Colocación del derivador. Conexionado y comprobación de su correcto funcionamiento.
Criterio de medición de proyecto: Número de unidades previstas, según documentación gráfica de Proyecto.
Criterio de medición de obra: Se medirá el número de unidades realmente ejecutadas según especificaciones de Proyecto.

| Código | Ud | Descripción | Rendimiento | Precio | Importe |
|---|---|---|---|---|---|
| mt40ede005jc | Ud | Derivador de 5-1000 MHz, de 2 derivaciones y 4,5 dB de pérdida de derivación, con conectores tipo "F". (material) | 1 | 54.86 | 54.860 |
| mo001 | h | Especialista instalador de telecomunicaciones. (mano de obra) | 0.118 | 58.3 | 6.879 |
| mo056 | h | Ayudante 1ª instalador de telecomunicaciones. (mano de obra) | 0.118 | 42.33 | 4.995 |
| % | % | Herramienta menor | 2 % | 66.734 | 1.335 |
|  |  | Costes directos |  |  | 68.069 |

## Recursos

**mt40ede005jc** Ud Derivador de 5-1000 MHz, de 2 derivaciones y 4,5 dB de pérdida de derivación, con conectores tipo "F"
Datos técnicos: Coste energético 2.005 MJ; Emisión de CO2 0.163 kg
Residuos:
- embalaje: re150101 Envases de papel y cartón. (componente de residuo); rendimiento 0.072 kg; Código LER 15 01 01; Masa del elemento 1 kg; Volumen 0.001333 m3
