# Caja de selección de flujo de refrigerante, para sistema con recuperación de calor, para gas R-32

- Propiedad del archivo: CYPE Ingenieros S.A.
- Formato: FIEBDC-3/2016
- Programa: Generador de precios de la construcción. CYPE Ingenieros, S.A.
- Fecha: 05/04/2024
- Ámbito geográfico: Bolivia
- Divisa: BOB
- Costes indirectos: 3 %
- Gastos generales: 13 %
- Beneficio industrial: 6 %
- IVA: 13 %

## I Instalaciones

### IB Sistemas de climatización

#### IBP Sistema VRF (Toshiba)

**IBP009** Ud Caja de selección de flujo de refrigerante, para sistema con recuperación de calor, para gas R-32.
Caja de selección de flujo de refrigerante, sistema VRF con recuperación de calor, para gas R-32, para un máximo de 10 unidades interiores, modelo RBM-Y1801FUPE "TOSHIBA", con un rango de capacidad total de las unidades interiores conectadas aguas abajo de 4 a 6,4, alimentación monofásica (230V/50Hz), de 206x385x282 mm, 11 kg.
Criterio de valoración económica: El precio no incluye la canalización ni el cableado eléctrico de alimentación.
Incluye: Replanteo. Colocación y fijación. Conexión a las líneas frigoríficas. Conexión a la red eléctrica. Conexión a la red de desagüe.
Criterio de medición de proyecto: Número de unidades previstas, según documentación gráfica de Proyecto.
Criterio de medición de obra: Se medirá el número de unidades realmente ejecutadas según especificaciones de Proyecto.

| Código | Ud | Descripción | Rendimiento | Precio | Importe |
|---|---|---|---|---|---|
| mt42tsb501n | Ud | Caja de selección de flujo de refrigerante, sistema VRF con recuperación de calor, para gas R-32, para un máximo de 10 unidades interiores, modelo RBM-Y1801FUPE "TOSHIBA", con un rango de capacidad total de las unidades interiores conectadas aguas abajo de 4 a 6,4, alimentación monofásica (230V/50Hz), de 206x385x282 mm, 11 kg. (material) | 1 | 22814.59 | 22814.590 |
| mo005 | h | Especialista instalador de climatización. (mano de obra) | 0.591 | 58.3 | 34.455 |
| mo104 | h | Ayudante 1ª instalador de climatización. (mano de obra) | 0.591 | 42.33 | 25.017 |
| % | % | Herramienta menor | 2 % | 22874.062 | 457.481 |
|  |  | Costes directos |  |  | 23331.543 |
