# Batería eléctrica

- Propiedad del archivo: CYPE Ingenieros S.A.
- Formato: FIEBDC-3/2016
- Programa: Generador de precios de la construcción. CYPE Ingenieros, S.A.
- Fecha: 05/11/2024
- Ámbito geográfico: Bolivia
- Divisa: BOB
- Costes indirectos: 3 %
- Gastos generales: 13 %
- Beneficio industrial: 6 %
- IVA: 13 %

## I Instalaciones

### IC Calefacción, refrigeración, climatización y A.C.S.

#### ICM Emisores eléctricos para calefacción

**ICM030** Ud Batería eléctrica.
Batería de calefacción eléctrica de 125 mm de diámetro, potencia calorífica de 0,5 kW, para alimentación monofásica a 230 V y 50 Hz de frecuencia, formada por cuerpo de plancha de acero galvanizado con cuello de conexión a conducto con junta perimetral, resistencia blindada de acero inoxidable, caja de bornes grado de protección IP40, interruptor térmico con rearme automático e interruptor térmico con rearme manual.
Incluye: Replanteo. Montaje sobre el conducto. Conexionado y comprobación de su correcto funcionamiento.
Criterio de medición de proyecto: Número de unidades previstas, según documentación gráfica de Proyecto.
Criterio de medición de obra: Se medirá el número de unidades realmente ejecutadas según especificaciones de Proyecto.

| Código | Ud | Descripción | Rendimiento | Precio | Importe |
|---|---|---|---|---|---|
| mt42ald420aaa | Ud | Batería de calefacción eléctrica de 125 mm de diámetro, potencia calorífica de 0,5 kW, para alimentación monofásica a 230 V y 50 Hz de frecuencia, formada por cuerpo de plancha de acero galvanizado con cuello de conexión a conducto con junta perimetral, resistencia blindada de acero inoxidable, caja de bornes grado de protección IP40, interruptor térmico con rearme automático e interruptor térmico con rearme manual. (material) | 1 | 2336.91 | 2336.910 |
| mo004 | h | Especialista instalador de sistemas de calefacción. (mano de obra) | 0.177 | 58.74 | 10.397 |
| mo103 | h | Ayudante 1ª instalador de sistemas de calefacción. (mano de obra) | 0.177 | 42.65 | 7.549 |
| % | % | Herramienta menor | 2 % | 2354.856 | 47.097 |
|  |  | Costes directos |  |  | 2401.953 |

## Recursos

**mt42ald420aaa** Ud Batería de calefacción eléctrica de 125 mm de diámetro
Datos técnicos: Coste energético 0.713 MJ; Emisión de CO2 1.122 kg
Residuos:
- embalaje: re150101 Envases de papel y cartón. (componente de residuo); rendimiento 1.32 kg; Código LER 15 01 01; Masa del elemento 1 kg; Volumen 0.001333 m3
