# Canal protectora para la línea frigorífica, el cableado eléctrico de alimentación y la red de evacuación de condensados

- Propiedad del archivo: CYPE Ingenieros S.A.
- Formato: FIEBDC-3/2016
- Programa: Generador de precios de la construcción. CYPE Ingenieros, S.A.
- Fecha: 05/04/2024
- Ámbito geográfico: Bolivia
- Divisa: BOB
- Costes indirectos: 3 %
- Gastos generales: 13 %
- Beneficio industrial: 6 %
- IVA: 13 %

## I Instalaciones

### IC Calefacción, refrigeración, climatización y A.C.S.

#### ICN Unidades autónomas de climatización

**ICN006** m Canal protectora para la línea frigorífica, el cableado eléctrico de alimentación y la red de evacuación de condensados.
Canal protectora de PVC, color blanco RAL 9010, con film de protección, de 40x60 mm, aislante, con grado de protección IK08, estable frente a los rayos UV y con buen comportamiento a la intemperie.
Criterio de valoración económica: El precio no incluye la línea frigorífica, el cableado eléctrico de alimentación ni la red de evacuación de condensados.
Incluye: Replanteo. Colocación y fijación.
Criterio de medición de proyecto: Longitud medida según documentación gráfica de Proyecto.
Criterio de medición de obra: Se medirá la longitud realmente ejecutada según especificaciones de Proyecto.

| Código | Ud | Descripción | Rendimiento | Precio | Importe |
|---|---|---|---|---|---|
| mt42une101b | m | Canal protectora de PVC, color blanco RAL 9010, con film de protección, de 40x60 mm, aislante, con grado de protección IK08, estable frente a los rayos UV y con buen comportamiento a la intemperie, suministrada en tramos de 2 m de longitud, para alojar la línea frigorífica, el cableado eléctrico de alimentación y la red de evacuación de condensados, incluso puentes premontados. (material) | 1 | 97.63 | 97.630 |
| mo003 | h | Especialista electricista. (mano de obra) | 0.089 | 58.3 | 5.189 |
| mo102 | h | Ayudante 1ª de electricista. (mano de obra) | 0.089 | 42.33 | 3.767 |
| % | % | Herramienta menor | 2 % | 106.586 | 2.132 |
|  |  | Costes directos |  |  | 108.718 |

Residuos:
- colocación: mt42une101b; factor de residuo 0.0130685

## Recursos

**mt42une101b** m Canal protectora de PVC
Datos técnicos: Coste energético 32.332 MJ; Emisión de CO2 3.562 kg; Código LER 17 02 03; Masa del elemento 0.73 kg; Volumen 0.001217 m3
