# Válvula de expansión electrónica

- Propiedad del archivo: CYPE Ingenieros S.A.
- Formato: FIEBDC-3/2016
- Programa: Generador de precios de la construcción. CYPE Ingenieros, S.A.
- Fecha: 05/04/2024
- Ámbito geográfico: Bolivia
- Divisa: BOB
- Costes indirectos: 3 %
- Gastos generales: 13 %
- Beneficio industrial: 6 %
- IVA: 13 %

## I Instalaciones

### IC Calefacción, refrigeración, climatización y A.C.S.

#### ICN Unidades autónomas de climatización

**ICN013** Ud Válvula de expansión electrónica.
Válvula de expansión electrónica, de 3 salidas, capacidad de la unidad interior conectada aguas abajo menor o igual a 3,6 kW en dos de las salidas, y entre 5,6 y 9 kW en la salida restante.
Incluye: Replanteo. Colocación y fijación de los elementos. Conexionado.
Criterio de medición de proyecto: Número de unidades previstas, según documentación gráfica de Proyecto.
Criterio de medición de obra: Se medirá el número de unidades realmente ejecutadas según especificaciones de Proyecto.

| Código | Ud | Descripción | Rendimiento | Precio | Importe |
|---|---|---|---|---|---|
| mt42sam018cfd | Ud | Válvula de expansión electrónica, de 3 salidas, capacidad de la unidad interior conectada aguas abajo menor o igual a 3,6 kW en dos de las salidas, y entre 5,6 y 9 kW en la salida restante. (material) | 1 | 6405.89 | 6405.890 |
| mo005 | h | Especialista instalador de climatización. (mano de obra) | 0.059 | 58.3 | 3.440 |
| mo104 | h | Ayudante 1ª instalador de climatización. (mano de obra) | 0.059 | 42.33 | 2.497 |
| % | % | Herramienta menor | 2 % | 6411.827 | 128.237 |
|  |  | Costes directos |  |  | 6540.064 |
