# Difusor para conducto rígido de descarga para climatizador evaporativo

- Propiedad del archivo: CYPE Ingenieros S.A.
- Formato: FIEBDC-3/2016
- Programa: Generador de precios de la construcción. CYPE Ingenieros, S.A.
- Fecha: 05/04/2024
- Ámbito geográfico: Bolivia
- Divisa: BOB
- Costes indirectos: 3 %
- Gastos generales: 13 %
- Beneficio industrial: 6 %
- IVA: 13 %

## I Instalaciones

### IC Calefacción, refrigeración, climatización y A.C.S.

#### ICP Bioclimatización

**ICP040** Ud Difusor para conducto rígido de descarga para climatizador evaporativo.
Difusor de plancha de acero galvanizado para conexión a conducto de descarga, de 550x550 mm, para climatizador evaporativo, de 6 caras, con una rejilla de 300x500 mm en cada cara. Incluso accesorios de montaje y elementos de fijación. Totalmente montado.
Incluye: Fijación del difusor al conducto.
Criterio de medición de proyecto: Número de unidades previstas, según documentación gráfica de Proyecto.
Criterio de medición de obra: Se medirá el número de unidades realmente ejecutadas según especificaciones de Proyecto.

| Código | Ud | Descripción | Rendimiento | Precio | Importe |
|---|---|---|---|---|---|
| mt42ter060d | Ud | Difusor de plancha de acero galvanizado para conexión a conducto de descarga, de 550x550 mm, para climatizador evaporativo, de 6 caras, con una rejilla de 300x500 mm en cada cara. (material) | 1 | 3370.06 | 3370.060 |
| mo005 | h | Especialista instalador de climatización. (mano de obra) | 0.414 | 58.3 | 24.136 |
| mo104 | h | Ayudante 1ª instalador de climatización. (mano de obra) | 0.414 | 42.33 | 17.525 |
| % | % | Herramienta menor | 2 % | 3411.721 | 68.234 |
|  |  | Costes directos |  |  | 3479.955 |

## Recursos

**mt42ter060d** Ud Difusor de plancha de acero galvanizado para conexión a conducto de descarga
Datos técnicos: Coste energético 895.646 MJ; Emisión de CO2 65.993 kg
Residuos:
- embalaje: re150101 Envases de papel y cartón. (componente de residuo); rendimiento 0.086 kg; Código LER 15 01 01; Masa del elemento 1 kg; Volumen 0.001333 m3
