# Equipo premontado con medidor calorífico para circuito de calefacción

- Propiedad del archivo: CYPE Ingenieros S.A.
- Formato: FIEBDC-3/2016
- Programa: Generador de precios de la construcción. CYPE Ingenieros, S.A.
- Fecha: 05/04/2024
- Ámbito geográfico: Bolivia
- Divisa: BOB
- Costes indirectos: 3 %
- Gastos generales: 13 %
- Beneficio industrial: 6 %
- IVA: 13 %

## I Instalaciones

### IC Calefacción, refrigeración, climatización y A.C.S.

#### ICS Sistemas de conducción de agua

**ICS087** Ud Equipo premontado con medidor calorífico para circuito de calefacción.
Equipo premontado para circuito de calefacción para vivienda, con medidor de energía de 2,5 m³/h de caudal nominal y de lectura directa, alimentación del medidor por batería, DN 20 mm, con colector modular componible DN 32 mm con tapones ciegos, llaves de corte con termómetro integrado en impulsión y en retorno, llave de corte en retorno, válvula de 2 vías con regulador de 7 posiciones para equilibrado manual y actuador termoeléctrico a 2 hilos, filtro retenedor de residuos y carcasa de polietileno expandido de 15 mm de espesor para aislamiento térmico.
Incluye: Replanteo. Colocación. Conexionado.
Criterio de medición de proyecto: Número de unidades previstas, según documentación gráfica de Proyecto.
Criterio de medición de obra: Se medirá el número de unidades realmente ejecutadas según especificaciones de Proyecto.

| Código | Ud | Descripción | Rendimiento | Precio | Importe |
|---|---|---|---|---|---|
| mt38alb782aaa | Ud | Equipo premontado para circuito de calefacción para vivienda, con medidor de energía de 2,5 m³/h de caudal nominal y de lectura directa, alimentación del medidor por batería, DN 20 mm, con colector modular componible DN 32 mm con tapones ciegos, llaves de corte con termómetro integrado en impulsión y en retorno, llave de corte en retorno, válvula de 2 vías con regulador de 7 posiciones para equilibrado manual y actuador termoeléctrico a 2 hilos, filtro retenedor de residuos y carcasa de polietileno expandido de 15 mm de espesor para aislamiento térmico. (material) | 1 | 6069.76 | 6069.760 |
| mt38www012 | Ud | Material auxiliar para instalaciones de calefacción y A.C.S. (material) | 1 | 18.45 | 18.450 |
| mo004 | h | Especialista instalador de sistemas de calefacción. (mano de obra) | 1.191 | 58.3 | 69.435 |
| % | % | Herramienta menor | 2 % | 6157.645 | 123.153 |
|  |  | Costes directos |  |  | 6280.798 |
