# Cable eléctrico de 450/750 V de tensión nominal

- Propiedad del archivo: CYPE Ingenieros S.A.
- Formato: FIEBDC-3/2016
- Programa: Generador de precios de la construcción. CYPE Ingenieros, S.A.
- Fecha: 05/04/2024
- Ámbito geográfico: Bolivia
- Divisa: BOB
- Costes indirectos: 3 %
- Gastos generales: 13 %
- Beneficio industrial: 6 %
- IVA: 13 %

## I Instalaciones

### IE Eléctricas

#### IEH Cables

**IEH010** m Cable eléctrico de 450/750 V de tensión nominal.
Cable unipolar H07V-K, siendo su tensión asignada de 450/750 V, reacción al fuego clase Eca, con conductor multifilar de cobre clase 5 (-K) de 95 mm² de sección, con aislamiento de PVC (V). Incluso accesorios y elementos de sujeción.
Incluye: Tendido del cable. Conexionado. Comprobación de su correcto funcionamiento.
Criterio de medición de proyecto: Longitud medida según documentación gráfica de Proyecto.
Criterio de medición de obra: Se medirá la longitud realmente ejecutada según especificaciones de Proyecto.

| Código | Ud | Descripción | Rendimiento | Precio | Importe |
|---|---|---|---|---|---|
| mt35cun040ak | m | Cable unipolar H07V-K, siendo su tensión asignada de 450/750 V, reacción al fuego clase Eca según UNE-EN 50575, con conductor multifilar de cobre clase 5 (-K) de 95 mm² de sección, con aislamiento de PVC (V). (material) | 1 | 188.63 | 188.630 |
| mo003 | h | Especialista electricista. (mano de obra) | 0.047 | 58.3 | 2.740 |
| mo102 | h | Ayudante 1ª de electricista. (mano de obra) | 0.047 | 42.33 | 1.990 |
| % | % | Herramienta menor | 2 % | 193.360 | 3.867 |
|  |  | Costes directos |  |  | 197.227 |

Residuos:
- colocación: mt35cun040ak; factor de residuo 0.011

## Recursos

**mt35cun040ak** m Cable unipolar H07V-K
Datos técnicos: Coste energético 32.848 MJ; Emisión de CO2 0.698 kg; Código LER 17 04 11; Masa del elemento 0.89 kg; Volumen 0.000593 m3
Residuos:
- embalaje: re150101 Envases de papel y cartón. (componente de residuo); rendimiento 0.078 kg; Código LER 15 01 01; Masa del elemento 1 kg; Volumen 0.001333 m3
