# Medidor de agua

- Propiedad del archivo: CYPE Ingenieros S.A.
- Formato: FIEBDC-3/2016
- Programa: Generador de precios de la construcción. CYPE Ingenieros, S.A.
- Fecha: 05/04/2024
- Ámbito geográfico: Bolivia
- Divisa: BOB
- Costes indirectos: 3 %
- Gastos generales: 13 %
- Beneficio industrial: 6 %
- IVA: 13 %

## I Instalaciones

### IF Plomería

#### IFC Medidores

**IFC090** Ud Medidor de agua.
Medidor de agua por ultrasonidos, con comunicación vía cable, caudal nominal 4 m³/h, diámetro nominal 20 mm, longitud 130 mm, conexiones roscadas macho de 1" x 1", temperatura máxima 50°C, presión máxima 16 bar, con tapa, batería de alimentación, racores de conexión y precinto.
Incluye: Replanteo. Colocación. Conexionado.
Criterio de medición de proyecto: Número de unidades previstas, según documentación gráfica de Proyecto.
Criterio de medición de obra: Se medirá el número de unidades realmente ejecutadas según especificaciones de Proyecto.

| Código | Ud | Descripción | Rendimiento | Precio | Importe |
|---|---|---|---|---|---|
| mt37cic110r | Ud | Medidor de agua por ultrasonidos, con comunicación vía cable, caudal nominal 4 m³/h, diámetro nominal 20 mm, longitud 130 mm, conexiones roscadas macho de 1" x 1", temperatura máxima 50°C, presión máxima 16 bar, con tapa, batería de alimentación, racores de conexión y precinto. (material) | 1 | 1473.87 | 1473.870 |
| mt38www012 | Ud | Material auxiliar para instalaciones de calefacción y A.C.S. (material) | 1 | 18.45 | 18.450 |
| mo004 | h | Especialista instalador de sistemas de calefacción. (mano de obra) | 0.532 | 58.3 | 31.016 |
| % | % | Herramienta menor | 2 % | 1523.336 | 30.467 |
|  |  | Costes directos |  |  | 1553.803 |
