# Purgador

- Propiedad del archivo: CYPE Ingenieros S.A.
- Formato: FIEBDC-3/2016
- Programa: Generador de precios de la construcción. CYPE Ingenieros, S.A.
- Fecha: 05/04/2024
- Ámbito geográfico: Bolivia
- Divisa: BOB
- Costes indirectos: 3 %
- Gastos generales: 13 %
- Beneficio industrial: 6 %
- IVA: 13 %

## I Instalaciones

### IF Plomería

#### IFW Elementos

**IFW050** Ud Purgador.
Purgador automático de aire con boya y rosca de 1/4" de diámetro, cuerpo y tapa de latón, para una presión máxima de trabajo de 10 bar y una temperatura máxima de 110°C.
Incluye: Replanteo. Colocación. Conexionado y comprobación de su correcto funcionamiento.
Criterio de medición de proyecto: Número de unidades previstas, según documentación gráfica de Proyecto.
Criterio de medición de obra: Se medirá el número de unidades realmente ejecutadas según especificaciones de Proyecto.

| Código | Ud | Descripción | Rendimiento | Precio | Importe |
|---|---|---|---|---|---|
| mt37sgl020b | Ud | Purgador automático de aire con boya y rosca de 1/4" de diámetro, cuerpo y tapa de latón, para una presión máxima de trabajo de 10 bar y una temperatura máxima de 110°C. (material) | 1 | 71.09 | 71.090 |
| mt37www010 | Ud | Material auxiliar para instalaciones de plomería. (material) | 1 | 12.83 | 12.830 |
| mo008 | h | Especialista plomero. (mano de obra) | 0.118 | 58.3 | 6.879 |
| mo107 | h | Ayudante 1ª de plomero. (mano de obra) | 0.118 | 42.33 | 4.995 |
| % | % | Herramienta menor | 2 % | 95.794 | 1.916 |
|  |  | Costes directos |  |  | 97.710 |

## Recursos

**mt37sgl020b** Ud Purgador automático de aire con boya y rosca de 1/4" de diámetro
Datos técnicos: Coste energético 19.366 MJ; Emisión de CO2 1.359 kg
Residuos:
- embalaje: re150101 Envases de papel y cartón. (componente de residuo); rendimiento 0.072 kg; Código LER 15 01 01; Masa del elemento 1 kg; Volumen 0.001333 m3
