# Válvula mezcladora termostática

- Propiedad del archivo: CYPE Ingenieros S.A.
- Formato: FIEBDC-3/2016
- Programa: Generador de precios de la construcción. CYPE Ingenieros, S.A.
- Fecha: 05/11/2024
- Ámbito geográfico: Bolivia
- Divisa: BOB
- Costes indirectos: 3 %
- Gastos generales: 13 %
- Beneficio industrial: 6 %
- IVA: 13 %

## I Instalaciones

### IF Plomería

#### IFW Elementos

**IFW085** Ud Válvula mezcladora termostática.
Válvula mezcladora termostática para regulación de la temperatura, de latón niquelado, caudal medio de 50 l/min a 3 bar de presión, presión máxima de trabajo de 6 bar, con mando de regulación de la temperatura entre 30°C y 60°C, entradas y salida roscadas hembra de 3/4" de diámetro, con instalación en superficie.
Incluye: Replanteo. Colocación. Conexionado y comprobación de su correcto funcionamiento.
Criterio de medición de proyecto: Número de unidades previstas, según documentación gráfica de Proyecto.
Criterio de medición de obra: Se medirá el número de unidades realmente ejecutadas según especificaciones de Proyecto.

| Código | Ud | Descripción | Rendimiento | Precio | Importe |
|---|---|---|---|---|---|
| mt37avp030aa | Ud | Válvula mezcladora termostática para regulación de la temperatura, de latón niquelado, caudal medio de 50 l/min a 3 bar de presión, presión máxima de trabajo de 6 bar, con mando de regulación de la temperatura entre 30°C y 60°C, entradas y salida roscadas hembra de 3/4" de diámetro, para instalar en superficie. (material) | 1 | 964.39 | 964.390 |
| mt37www010 | Ud | Material auxiliar para instalaciones de plomería. (material) | 1 | 12.89 | 12.890 |
| mo008 | h | Especialista plomero. (mano de obra) | 0.236 | 58.74 | 13.863 |
| mo107 | h | Ayudante 1ª de plomero. (mano de obra) | 0.236 | 42.65 | 10.065 |
| % | % | Herramienta menor | 2 % | 1001.208 | 20.024 |
|  |  | Costes directos |  |  | 1021.232 |
