# Regulador de gases licuados del petróleo (GLP)

- Propiedad del archivo: CYPE Ingenieros S.A.
- Formato: FIEBDC-3/2016
- Programa: Generador de precios de la construcción. CYPE Ingenieros, S.A.
- Fecha: 31/10/2024
- Ámbito geográfico: Bolivia
- Divisa: BOB
- Costes indirectos: 3 %
- Gastos generales: 13 %
- Beneficio industrial: 6 %
- IVA: 13 %

## I Instalaciones

### IG Gases combustibles

#### IGW Elementos

**IGW005** Ud Regulador de gases licuados del petróleo (GLP).
Regulador de presión, de 40 kg/h de caudal nominal, de 0,5 a 4 bar de presión de entrada y 37 mbar de presión de salida.
Incluye: Montaje, conexionado y comprobación de su correcto funcionamiento.
Criterio de medición de proyecto: Número de unidades previstas, según documentación gráfica de Proyecto.
Criterio de medición de obra: Se medirá el número de unidades realmente ejecutadas según especificaciones de Proyecto.

| Código | Ud | Descripción | Rendimiento | Precio | Importe |
|---|---|---|---|---|---|
| mt43acr040a | Ud | Regulador de presión, de 40 kg/h de caudal nominal, de 0,5 a 4 bar de presión de entrada y 37 mbar de presión de salida. (material) | 1 | 1281.29 | 1281.290 |
| mo010 | h | Especialista instalador de gas. (mano de obra) | 0.296 | 58.74 | 17.387 |
| mo109 | h | Ayudante 1ª instalador de gas. (mano de obra) | 0.296 | 42.65 | 12.624 |
| % | % | Herramienta menor | 2 % | 1311.301 | 26.226 |
|  |  | Costes directos |  |  | 1337.527 |

## Recursos

**mt43acr040a** Ud Regulador de presión, de 40 kg/h de caudal nominal, de 0,5 a 4 bar de presión de entrada y 37 mbar de presión de salida
Datos técnicos: Coste energético 109.076 MJ; Emisión de CO2 6.860 kg
Residuos:
- embalaje: re150101 Envases de papel y cartón. (componente de residuo); rendimiento 0.077 kg; Código LER 15 01 01; Masa del elemento 1 kg; Volumen 0.001333 m3
