# Tubería de acero inoxidable AISI 304L, con soldadura longitudinal

- Propiedad del archivo: CYPE Ingenieros S.A.
- Formato: FIEBDC-3/2016
- Programa: Generador de precios de la construcción. CYPE Ingenieros, S.A.
- Fecha: 05/04/2024
- Ámbito geográfico: Bolivia
- Divisa: BOB
- Costes indirectos: 3 %
- Gastos generales: 13 %
- Beneficio industrial: 6 %
- IVA: 13 %

## I Instalaciones

### IH Tuberías para fluidos

#### IHA Tuberías de acero

**IHA220** m Tubería de acero inoxidable AISI 304L, con soldadura longitudinal.
Tubería formada por tubo de acero inoxidable clase 1.4307 (AISI 304L), con soldadura longitudinal, de 10 mm de diámetro exterior y 0,6 mm de espesor, serie 1. Instalación en superficie. Incluso material auxiliar para montaje y sujeción a la obra, accesorios y piezas especiales.
Incluye: Replanteo. Colocación y fijación de tubos, accesorios y piezas especiales.
Criterio de medición de proyecto: Longitud medida según documentación gráfica de Proyecto.
Criterio de medición de obra: Se medirá la longitud realmente ejecutada según especificaciones de Proyecto.

| Código | Ud | Descripción | Rendimiento | Precio | Importe |
|---|---|---|---|---|---|
| mt08tai421a | Ud | Material auxiliar para montaje y sujeción a la obra de las tuberías de acero inoxidable con soldadura, de 10 mm de diámetro exterior. (material) | 1 | 0.4 | 0.400 |
| mt08tai021ag | m | Tubo de acero inoxidable clase 1.4307 (AISI 304L), con soldadura longitudinal, de 10 mm de diámetro exterior y 0,6 mm de espesor, serie 1, con el precio incrementado el 30% en concepto de accesorios y piezas especiales. (material) | 1 | 10.37 | 10.370 |
| mo008 | h | Especialista plomero. (mano de obra) | 0.236 | 58.3 | 13.759 |
| mo107 | h | Ayudante 1ª de plomero. (mano de obra) | 0.236 | 42.33 | 9.990 |
| % | % | Herramienta menor | 2 % | 34.519 | 0.690 |
|  |  | Costes directos |  |  | 35.209 |

Residuos:
- colocación: mt08tai021ag; factor de residuo 0.0349987

## Recursos

**mt08tai021ag** m Tubo de acero inoxidable clase 1.4307 (AISI 304L)
Datos técnicos: Coste energético 8.408 MJ; Emisión de CO2 0.968 kg; Código LER 17 04 05; Masa del elemento 0.139091 kg; Volumen 0.000066 m3
Residuos:
- embalaje: re170201 Madera. (componente de residuo); rendimiento 0.011 kg; Código LER 17 02 01; Masa del elemento 1 kg; Volumen 0.000909 m3
- embalaje: re170203 Plástico. (componente de residuo); rendimiento 0.003 kg; Código LER 17 02 03; Masa del elemento 1 kg; Volumen 0.001667 m3
