# Tubería de polietileno reticulado (PE-X) con barrera de oxígeno, "UPONOR IBERIA"

- Propiedad del archivo: CYPE Ingenieros S.A.
- Formato: FIEBDC-3/2016
- Programa: Generador de precios de la construcción. CYPE Ingenieros, S.A.
- Fecha: 05/04/2024
- Ámbito geográfico: Bolivia
- Divisa: BOB
- Costes indirectos: 3 %
- Gastos generales: 13 %
- Beneficio industrial: 6 %
- IVA: 13 %

## I Instalaciones

### IH Tuberías para fluidos

#### IHE Tuberías de polietileno

**IHE121** m Tubería de polietileno reticulado (PE-X) con barrera de oxígeno, "UPONOR IBERIA".
Tubería formada por tubo de polietileno reticulado (PE-Xa) con barrera de oxígeno (EVOH), de 20 mm de diámetro exterior y 1,9 mm de espesor, PN=6 atm, color blanco, modelo Radi Pipe "UPONOR IBERIA", suministrado en barras. Instalación en superficie. Incluso material auxiliar para montaje y sujeción a la obra, accesorios y piezas especiales.
Incluye: Replanteo. Colocación y fijación de tubos, accesorios y piezas especiales.
Criterio de medición de proyecto: Longitud medida según documentación gráfica de Proyecto.
Criterio de medición de obra: Se medirá la longitud realmente ejecutada según especificaciones de Proyecto.

| Código | Ud | Descripción | Rendimiento | Precio | Importe |
|---|---|---|---|---|---|
| mt37tpu411k | Ud | Material auxiliar para montaje y sujeción a la obra de las tuberías de polietileno reticulado (PE-Xa) con barrera de oxígeno (EVOH), modelo Radi Pipe "UPONOR IBERIA", de 20 mm de diámetro exterior, suministrado en barras. (material) | 1 | 2.34 | 2.340 |
| mt37tpu011kg | m | Tubo de polietileno reticulado (PE-Xa) con barrera de oxígeno (EVOH), de 20 mm de diámetro exterior y 1,9 mm de espesor, PN=6 atm, color blanco, modelo Radi Pipe "UPONOR IBERIA", suministrado en barras, según ISO 15875-2, con el precio incrementado el 30% en concepto de accesorios y piezas especiales. (material) | 1 | 60.74 | 60.740 |
| mo008 | h | Especialista plomero. (mano de obra) | 0.047 | 58.3 | 2.740 |
| mo107 | h | Ayudante 1ª de plomero. (mano de obra) | 0.047 | 42.33 | 1.990 |
| % | % | Herramienta menor | 2 % | 67.810 | 1.356 |
|  |  | Costes directos |  |  | 69.166 |

Residuos:
- colocación: mt37tpu011kg; factor de residuo 0.0274951

## Recursos

**mt37tpu011kg** m Tubo de polietileno reticulado (PE-Xa) con barrera de oxígeno (EVOH)
Datos técnicos: Coste energético 9.979 MJ; Emisión de CO2 0.495 kg; Código LER 17 02 03; Masa del elemento 0.103 kg; Volumen 0.000172 m3
