# Tubería de polietileno resistente a la temperatura (PE-RT) con barrera de oxígeno, "TERMOCONCEPT"

- Propiedad del archivo: CYPE Ingenieros S.A.
- Formato: FIEBDC-3/2016
- Programa: Generador de precios de la construcción. CYPE Ingenieros, S.A.
- Fecha: 05/04/2024
- Ámbito geográfico: Bolivia
- Divisa: BOB
- Costes indirectos: 3 %
- Gastos generales: 13 %
- Beneficio industrial: 6 %
- IVA: 13 %

## I Instalaciones

### IH Tuberías para fluidos

#### IHE Tuberías de polietileno

**IHE221** m Tubería de polietileno resistente a la temperatura (PE-RT) con barrera de oxígeno, "TERMOCONCEPT".
Tubería formada por tubo de polietileno resistente a la temperatura (PE-RT), con barrera de oxígeno (EVOH), con capa de protección de la barrera de oxígeno frente a la soldadura, de 25 mm de diámetro exterior y 2,3 mm de espesor, modelo FUSIOPER-6-EVOHFASER "TERMOCONCEPT". Instalación en superficie. Incluso material auxiliar para montaje y sujeción a la obra, accesorios y piezas especiales.
Incluye: Replanteo. Colocación y fijación de tubos, accesorios y piezas especiales.
Criterio de medición de proyecto: Longitud medida según documentación gráfica de Proyecto.
Criterio de medición de obra: Se medirá la longitud realmente ejecutada según especificaciones de Proyecto.

| Código | Ud | Descripción | Rendimiento | Precio | Importe |
|---|---|---|---|---|---|
| mt37tmc410r | m | Material auxiliar para montaje y sujeción a la obra de las tuberías de polietileno resistente a la temperatura (PE-RT) con barrera de oxígeno (EVOH), modelo FUSIOPER-6-EVOHFASER "TERMOCONCEPT", de 25 mm de diámetro exterior. (material) | 1 | 1.49 | 1.490 |
| mt37tmc010rg | m | Tubo de polietileno resistente a la temperatura (PE-RT), con barrera de oxígeno (EVOH), con capa de protección de la barrera de oxígeno frente a la soldadura, de 25 mm de diámetro exterior y 2,3 mm de espesor, modelo FUSIOPER-6-EVOHFASER "TERMOCONCEPT", según ISO 22391-2, con el precio incrementado el 30% en concepto de accesorios y piezas especiales. (material) | 1 | 38.83 | 38.830 |
| mo008 | h | Especialista plomero. (mano de obra) | 0.059 | 58.3 | 3.440 |
| mo107 | h | Ayudante 1ª de plomero. (mano de obra) | 0.059 | 42.33 | 2.497 |
| % | % | Herramienta menor | 2 % | 46.257 | 0.925 |
|  |  | Costes directos |  |  | 47.182 |

Residuos:
- colocación: mt37tmc010rg; factor de residuo 0.0275

## Recursos

**mt37tmc010rg** m Tubo de polietileno resistente a la temperatura (PE-RT)
Datos técnicos: Coste energético 14.532 MJ; Emisión de CO2 0.722 kg; Código LER 17 02 03; Masa del elemento 0.15 kg; Volumen 0.00025 m3
