# Lámpara de led

- Propiedad del archivo: CYPE Ingenieros S.A.
- Formato: FIEBDC-3/2016
- Programa: Generador de precios de la construcción. CYPE Ingenieros, S.A.
- Fecha: 05/11/2024
- Ámbito geográfico: Bolivia
- Divisa: BOB
- Costes indirectos: 3 %
- Gastos generales: 13 %
- Beneficio industrial: 6 %
- IVA: 13 %

## I Instalaciones

### II Iluminación

#### III Interior

**III005** Ud Lámpara de led
Lámpara de filamento led de vidrio acabado mate, casquillo E27, clase de eficiencia energética D, de 3,4 W (equivalente a una lámpara incandescente de 40 W de potencia), color blanco cálido, temperatura de color 2200 K, índice de reproducción cromática mayor de 90, flujo luminoso 470 lúmenes.
Incluye: Replanteo. Colocación. Comprobación de su correcto funcionamiento.
Criterio de medición de proyecto: Número de unidades previstas, según documentación gráfica de Proyecto.
Criterio de medición de obra: Se medirá el número de unidades realmente ejecutadas según especificaciones de Proyecto.

| Código | Ud | Descripción | Rendimiento | Precio | Importe |
|---|---|---|---|---|---|
| mt34llg010aap | Ud | Lámpara de filamento led de vidrio acabado mate, casquillo E27, clase de eficiencia energética D, de 3,4 W (equivalente a una lámpara incandescente de 40 W de potencia), color blanco cálido, temperatura de color 2200 K, índice de reproducción cromática mayor de 90, flujo luminoso 470 lúmenes. (material) | 1 | 113.92 | 113.920 |
| mo003 | h | Especialista electricista. (mano de obra) | 0.018 | 58.74 | 1.057 |
| mo102 | h | Ayudante 1ª de electricista. (mano de obra) | 0.018 | 42.65 | 0.768 |
| % | % | Herramienta menor | 2 % | 115.745 | 2.315 |
|  |  | Costes directos |  |  | 118.060 |
