# Plafón para exterior

- Propiedad del archivo: CYPE Ingenieros S.A.
- Formato: FIEBDC-3/2016
- Programa: Generador de precios de la construcción. CYPE Ingenieros, S.A.
- Fecha: 05/04/2024
- Ámbito geográfico: Bolivia
- Divisa: BOB
- Costes indirectos: 3 %
- Gastos generales: 13 %
- Beneficio industrial: 6 %
- IVA: 13 %

## I Instalaciones

### II Iluminación

#### IIX Exterior

**IIX020** Ud Plafón para exterior.
Plafón circular para exterior, de ABS de color negro, acabado mate y difusor de policarbonato opal, grado de protección IP44, de 300x300x50 mm, de 16 W de potencia, alimentación a 220/240 V y 50-60 Hz, con lámpara LED no reemplazable, temperatura de color 4000 K, flujo luminoso 2100 lúmenes. Instalación en superficie. Incluso elementos de fijación Incluye: Replanteo. Montaje, conexionado y comprobación de su correcto funcionamiento.
Criterio de medición de proyecto: Número de unidades previstas, según documentación gráfica de Proyecto.
Criterio de medición de obra: Se medirá el número de unidades realmente ejecutadas según especificaciones de Proyecto.

| Código | Ud | Descripción | Rendimiento | Precio | Importe |
|---|---|---|---|---|---|
| mt34est151a | Ud | Plafón circular para exterior, de ABS de color negro, acabado mate y difusor de policarbonato opal, grado de protección IP44, de 300x300x50 mm, de 16 W de potencia, alimentación a 220/240 V y 50-60 Hz, con lámpara LED no reemplazable, temperatura de color 4000 K, flujo luminoso 2100 lúmenes, con elementos de fijación. (material) | 1 | 324.94 | 324.940 |
| mo003 | h | Especialista electricista. (mano de obra) | 0.296 | 58.3 | 17.257 |
| mo102 | h | Ayudante 1ª de electricista. (mano de obra) | 0.296 | 42.33 | 12.530 |
| % | % | Herramienta menor | 2 % | 354.727 | 7.095 |
|  |  | Costes directos |  |  | 361.822 |
