# Latiguillo flexible para rociador

- Propiedad del archivo: CYPE Ingenieros S.A.
- Formato: FIEBDC-3/2016
- Programa: Generador de precios de la construcción. CYPE Ingenieros, S.A.
- Fecha: 05/04/2024
- Ámbito geográfico: Bolivia
- Divisa: BOB
- Costes indirectos: 3 %
- Gastos generales: 13 %
- Beneficio industrial: 6 %
- IVA: 13 %

## I Instalaciones

### IO Contra incendios

#### IOB Sistemas de abastecimiento de agua

**IOB023** Ud Latiguillo flexible para rociador.
Latiguillo flexible para rociador, de 0,7 m de longitud, con racor de conexión macho de 1", en un extremo y racor de conexión hembra de 1/2", en el otro extremo.
Incluye: Conexionado.
Criterio de medición de proyecto: Número de unidades previstas, según documentación gráfica de Proyecto.
Criterio de medición de obra: Se medirá el número de unidades realmente ejecutadas según especificaciones de Proyecto.

| Código | Ud | Descripción | Rendimiento | Precio | Importe |
|---|---|---|---|---|---|
| mt41ita010a | Ud | Latiguillo flexible para rociador, de 0,7 m de longitud, con racor de conexión macho de 1", en un extremo y racor de conexión hembra de 1/2", en el otro extremo. (material) | 1 | 268.66 | 268.660 |
| mo008 | h | Especialista plomero. (mano de obra) | 0.119 | 58.3 | 6.938 |
| mo107 | h | Ayudante 1ª de plomero. (mano de obra) | 0.119 | 42.33 | 5.037 |
| % | % | Herramienta menor | 2 % | 280.635 | 5.613 |
|  |  | Costes directos |  |  | 286.248 |
