# Sellado de paso de tubería combustible, con abrazadera intumescente cortafuego, suministrada en rollos

- Propiedad del archivo: CYPE Ingenieros S.A.
- Formato: FIEBDC-3/2016
- Programa: Generador de precios de la construcción. CYPE Ingenieros, S.A.
- Fecha: 05/04/2024
- Ámbito geográfico: Bolivia
- Divisa: BOB
- Costes indirectos: 3 %
- Gastos generales: 13 %
- Beneficio industrial: 6 %
- IVA: 13 %

## I Instalaciones

### IO Contra incendios

#### IOJ Protección pasiva contra incendios: instalaciones

**IOJ170** Ud Sellado de paso de tubería combustible, con abrazadera intumescente cortafuego, suministrada en rollos.
Sellado de paso de tubería recta, de PVC, de 32 mm de diámetro nominal exterior, y de entre 1,9 y 12,3 mm de espesor, en muro de 15 cm de espesor, para protección pasiva contra incendios y garantizar la resistencia al fuego EI 120, con sellador acrílico con propiedades ignífugas, color blanco como material de relleno, abrazadera intumescente con propiedades ignífugas, de 2580x52x5,6 mm, en cada cara del muro, fijada con 2 anclajes mecánicos tipo tornillo de cabeza redonda con estrella interior de seis puntas para llave Torx, de acero galvanizado, 6x40 5, de 6 mm de diámetro y 40 mm de longitud.
Incluye: Limpieza y preparación del paramento. Inserción del material de relleno. Colocación de las abrazaderas alrededor del tubo. Cierre de las abrazaderas. Fijación de las abrazaderas al paramento soporte.
Criterio de medición de proyecto: Número de unidades previstas, según documentación gráfica de Proyecto.
Criterio de medición de obra: Se medirá el número de unidades realmente ejecutadas según especificaciones de Proyecto.

| Código | Ud | Descripción | Rendimiento | Precio | Importe |
|---|---|---|---|---|---|
| mt41phi010a | Ud | Cartucho de 310 ml de sellador acrílico con propiedades ignífugas, color blanco, para sellado de juntas y aberturas lineales. (material) | 0.38 | 108.69 | 41.302 |
| mt41phi105a | Ud | Abrazadera intumescente con propiedades ignífugas, de 2580x52x5,6 mm, para tubería combustible, suministrada en rollos, incluso grapas de cierre y ganchos cortos de fijación. (material) | 0.116 | 3014.37 | 349.667 |
| mt26ahi110a | Ud | Anclaje mecánico tipo tornillo de cabeza redonda con estrella interior de seis puntas para llave Torx, de acero galvanizado, 6x40 5, de 6 mm de diámetro y 40 mm de longitud, para fijación sobre elementos de hormigón, fisurados o no fisurados. (material) | 4 | 5.24 | 20.960 |
| mo020 | h | Especialista de construcción. (mano de obra) | 0.357 | 56.74 | 20.256 |
| % | % | Herramienta menor | 2 % | 432.185 | 8.644 |
|  |  | Costes directos |  |  | 440.829 |

Residuos:
- colocación: mt26ahi110a; factor de residuo 0.0187778

## Recursos

**mt26ahi110a** Ud Anclaje mecánico tipo tornillo de cabeza redonda con estrella interior de seis puntas para llave Torx
Datos técnicos: Coste energético 2.648 MJ; Emisión de CO2 0.143 kg; Código LER 17 04 05; Masa del elemento 0.009 kg; Volumen 0.000004 m3
Residuos:
- embalaje: re170203 Plástico. (componente de residuo); rendimiento 0.025 kg; Código LER 17 02 03; Masa del elemento 1 kg; Volumen 0.001667 m3
