# Rociador para zonas de almacenamiento

- Propiedad del archivo: CYPE Ingenieros S.A.
- Formato: FIEBDC-3/2016
- Programa: Generador de precios de la construcción. CYPE Ingenieros, S.A.
- Fecha: 05/04/2024
- Ámbito geográfico: Bolivia
- Divisa: BOB
- Costes indirectos: 3 %
- Gastos generales: 13 %
- Beneficio industrial: 6 %
- IVA: 13 %

## I Instalaciones

### IO Contra incendios

#### IOT Sistemas de extinción fijos

**IOT032** Ud Rociador para zonas de almacenamiento.
Rociador automático montante para nivel intermedio, respuesta normal con ampolla fusible de vidrio frágil de 5 mm de diámetro y disolución alcohólica de color rojo, rotura a 68°C, de 1/2" DN 15 mm de diámetro de rosca, coeficiente de descarga K de 80 (métrico), presión de trabajo 12 bar, acabado lacado color bronce. Incluso accesorios y piezas especiales para conexión a la red de distribución de agua.
Incluye: Replanteo. Montaje, conexionado y comprobación de su correcto funcionamiento.
Criterio de medición de proyecto: Número de unidades previstas, según documentación gráfica de Proyecto.
Criterio de medición de obra: Se medirá el número de unidades realmente ejecutadas según especificaciones de Proyecto.

| Código | Ud | Descripción | Rendimiento | Precio | Importe |
|---|---|---|---|---|---|
| mt41roc090a | Ud | Rociador automático montante para nivel intermedio, respuesta normal con ampolla fusible de vidrio frágil de 5 mm de diámetro y disolución alcohólica de color rojo, rotura a 68°C, de 1/2" DN 15 mm de diámetro de rosca, coeficiente de descarga K de 80 (métrico), presión de trabajo 12 bar, acabado lacado color bronce. (material) | 1 | 107.78 | 107.780 |
| mt41roc500 | Ud | Accesorios y piezas especiales para conexión de rociador a red de distribución de agua. (material) | 1 | 23.72 | 23.720 |
| mo008 | h | Especialista plomero. (mano de obra) | 0.296 | 58.3 | 17.257 |
| mo107 | h | Ayudante 1ª de plomero. (mano de obra) | 0.296 | 42.33 | 12.530 |
| % | % | Herramienta menor | 2 % | 161.287 | 3.226 |
|  |  | Costes directos |  |  | 164.513 |
