# Extintor portátil de agua pulverizada + aditivos AFFF, con presión incorporada

- Propiedad del archivo: CYPE Ingenieros S.A.
- Formato: FIEBDC-3/2016
- Programa: Generador de precios de la construcción. CYPE Ingenieros, S.A.
- Fecha: 05/04/2024
- Ámbito geográfico: Bolivia
- Divisa: BOB
- Costes indirectos: 3 %
- Gastos generales: 13 %
- Beneficio industrial: 6 %
- IVA: 13 %

## I Instalaciones

### IO Contra incendios

#### IOX Extintores

**IOX310** Ud Extintor portátil de agua pulverizada + aditivos AFFF, con presión incorporada.
Extintor portátil hídrico (agua pulverizada + aditivos AFFF), con presión incorporada con nitrógeno, con 9 litros de agente extintor, de eficacia 27A-233B-75F, con casco de acero con revestimiento interior resistente a la corrosión y acabado exterior con pintura epoxi color rojo, tubo sonda, válvula de palanca, anilla de seguridad, manómetro, base de plástico y manguera con boquilla difusora. Incluso soporte y accesorios de montaje.
Incluye: Colocación y fijación del soporte. Colocación del extintor.
Criterio de medición de proyecto: Número de unidades previstas, según documentación gráfica de Proyecto.
Criterio de medición de obra: Se medirá el número de unidades realmente colocadas según especificaciones de Proyecto.

| Código | Ud | Descripción | Rendimiento | Precio | Importe |
|---|---|---|---|---|---|
| mt41ixa110d | Ud | Extintor portátil hídrico (agua pulverizada + aditivos AFFF), con presión incorporada con nitrógeno, con 9 litros de agente extintor, de eficacia 27A-233B-75F, con casco de acero con revestimiento interior resistente a la corrosión y acabado exterior con pintura epoxi color rojo, tubo sonda, válvula de palanca, anilla de seguridad, manómetro, base de plástico y manguera con boquilla difusora, con soporte y accesorios de montaje. (material) | 1 | 431.7 | 431.700 |
| mo113 | h | Ayudante 2ª de construcción. (mano de obra) | 0.532 | 40.86 | 21.738 |
| % | % | Herramienta menor | 2 % | 453.438 | 9.069 |
|  |  | Costes directos |  |  | 462.507 |

## Recursos

**mt41ixa110d** Ud Extintor portátil hídrico (agua pulverizada + aditivos AFFF)
Datos técnicos: Coste energético 960.134 MJ; Emisión de CO2 126.203 kg
Residuos:
- embalaje: re150101 Envases de papel y cartón. (componente de residuo); rendimiento 0.072 kg; Código LER 15 01 01; Masa del elemento 1 kg; Volumen 0.001333 m3
