# Extintor móvil de polvo químico ABC polivalente, con presión incorporada

- Propiedad del archivo: CYPE Ingenieros S.A.
- Formato: FIEBDC-3/2016
- Programa: Generador de precios de la construcción. CYPE Ingenieros, S.A.
- Fecha: 05/11/2024
- Ámbito geográfico: Bolivia
- Divisa: BOB
- Costes indirectos: 3 %
- Gastos generales: 13 %
- Beneficio industrial: 6 %
- IVA: 13 %

## I Instalaciones

### IO Contra incendios

#### IOX Extintores

**IOX130** Ud Extintor móvil de polvo químico ABC polivalente, con presión incorporada.
Extintor móvil de polvo químico ABC polivalente, con presión incorporada con nitrógeno, con 25 kg de agente extintor, con asa, ruedas, pie de apoyo, casco de acero con revestimiento interior resistente a la corrosión y acabado exterior con pintura epoxi color rojo, tubo sonda, válvula de palanca, anilla de seguridad, manómetro y manguera con boquilla difusora.
Incluye: Colocación del extintor.
Criterio de medición de proyecto: Número de unidades previstas, según documentación gráfica de Proyecto.
Criterio de medición de obra: Se medirá el número de unidades realmente colocadas según especificaciones de Proyecto.

| Código | Ud | Descripción | Rendimiento | Precio | Importe |
|---|---|---|---|---|---|
| mt41ixi130a | Ud | Extintor móvil de polvo químico ABC polivalente, con presión incorporada con nitrógeno, con 25 kg de agente extintor, con asa, ruedas, pie de apoyo, casco de acero con revestimiento interior resistente a la corrosión y acabado exterior con pintura epoxi color rojo, tubo sonda, válvula de palanca, anilla de seguridad, manómetro y manguera con boquilla difusora. (material) | 1 | 1240.29 | 1240.290 |
| mo113 | h | Ayudante 2ª de construcción. (mano de obra) | 0.177 | 41.17 | 7.287 |
| % | % | Herramienta menor | 2 % | 1247.577 | 24.952 |
|  |  | Costes directos |  |  | 1272.529 |

## Recursos

**mt41ixi130a** Ud Extintor móvil de polvo químico ABC polivalente
Datos técnicos: Coste energético 3478.646 MJ; Emisión de CO2 457.100 kg
Residuos:
- embalaje: re150101 Envases de papel y cartón. (componente de residuo); rendimiento 0.077 kg; Código LER 15 01 01; Masa del elemento 1 kg; Volumen 0.001333 m3
