# Ascensor montacamillas

- Propiedad del archivo: CYPE Ingenieros S.A.
- Formato: FIEBDC-3/2016
- Programa: Generador de precios de la construcción. CYPE Ingenieros, S.A.
- Fecha: 05/11/2024
- Ámbito geográfico: Bolivia
- Divisa: BOB
- Costes indirectos: 3 %
- Gastos generales: 13 %
- Beneficio industrial: 6 %
- IVA: 13 %

## I Instalaciones

### IT Transporte

#### ITO Ascensores para hospitales

**ITO010** Ud Ascensor montacamillas.
Suministro e instalación completa de ascensor montacamillas, eléctrico sin cuarto de máquinas, con sistema de tracción sin reductor y curva de aceleración y desaceleración progresiva, de 4 detenidas, con cabina de 1000 kg de carga nominal con capacidad para 13 personas, 1 m/s de velocidad, 1100 mm de anchura, 2090 mm de profundidad y 2250 mm de altura, maniobra colectiva de subida y bajada simple, nivel de tránsito medio, embarque simple, nivel básico de calidad y puerta corredera automática de acero inoxidable de 900 mm de anchura y 2000 mm de altura. Incluso material para la formación de las detenciones de cabina. Totalmente montado, conexionado y probado.
Incluye: Replanteo de guías y niveles. Colocación de los puntos de fijación. Instalación de las lámparas de alumbrado del hueco. Montaje de guías, cables de tracción y pasacables. Colocación de los amortiguadores de foso. Colocación de contrapesos. Presentación de las puertas de acceso. Montaje del grupo tractor. Montaje del cuadro y conexión del cable de maniobra. Montaje del bastidor, el chasis y las puertas de cabina con sus acabados. Instalación del limitador de velocidad y el paracaídas. Instalación de las botoneras de piso y de cabina. Instalación del selector de detenidas. Conexionado con la red eléctrica. Instalación de la línea telefónica y de los sistemas de seguridad.
Criterio de medición de proyecto: Número de unidades previstas, según documentación gráfica de Proyecto.
Criterio de medición de obra: Se medirá el número de unidades realmente ejecutadas según especificaciones de Proyecto.

| Código | Ud | Descripción | Rendimiento | Precio | Importe |
|---|---|---|---|---|---|
| mt39mon010ya | Ud | Cabina de 1000 kg de carga nominal con capacidad para 13 personas, 1 m/s de velocidad, 1100 mm de anchura, 2090 mm de profundidad y 2250 mm de altura, maniobra colectiva de subida y bajada simple, nivel de tránsito medio, embarque simple, nivel básico de calidad y puerta corredera automática de acero inoxidable de 900 mm de anchura y 2000 mm de altura, para ascensor eléctrico montacamillas. (material) | 1 | 207271.31 | 207271.310 |
| mt39mon100d | Ud | Material para la formación de detención de cabina de ascensor eléctrico montacamillas, maniobra colectiva de subida y bajada simple, nivel de tránsito medio, con puertas de acceso correderas de acero inoxidable de 900 mm de anchura y 2000 mm de altura. (material) | 4 | 12815.02 | 51260.080 |
| mo016 | h | Especialista instalador de aparatos elevadores. (mano de obra) | 270.511 | 58.74 | 15889.816 |
| mo085 | h | Ayudante 1ª instalador de aparatos elevadores. (mano de obra) | 270.511 | 42.65 | 11537.294 |
| % | % | Herramienta menor | 2 % | 285958.500 | 5719.170 |
|  |  | Costes directos |  |  | 291677.670 |

## Recursos

**mt39mon010ya** Ud Cabina de 1000 kg de carga nominal con capacidad para 13 personas
Datos técnicos: Coste energético 18127.878 MJ; Emisión de CO2 1679.995 kg
Residuos:
- embalaje: re150101 Envases de papel y cartón. (componente de residuo); rendimiento 0.7 kg; Código LER 15 01 01; Masa del elemento 1 kg; Volumen 0.001333 m3
