# Conducto de ventilación de sección rectangular

- Propiedad del archivo: CYPE Ingenieros S.A.
- Formato: FIEBDC-3/2016
- Programa: Generador de precios de la construcción. CYPE Ingenieros, S.A.
- Fecha: 05/04/2024
- Ámbito geográfico: Bolivia
- Divisa: BOB
- Costes indirectos: 3 %
- Gastos generales: 13 %
- Beneficio industrial: 6 %
- IVA: 13 %

## I Instalaciones

### IV Ventilación

#### IVG Ventilación mecánica para garajes

**IVG020** m² Conducto de ventilación de sección rectangular.
Conducto de calamina galvanizada de 1,5 mm de espesor, con clasificación de resistencia al fuego E600/120 y juntas transversales con brida tipo Metu y sellada con masilla resistente a altas temperaturas. Incluso accesorios de montaje y elementos de fijación.
Incluye: Replanteo del recorrido de los conductos. Marcado y posterior anclaje de los soportes de los conductos. Montaje y fijación de conductos. Conexiones entre la red de conductos y los ventiladores o cajas de ventilación. Comprobación de su correcto funcionamiento.
Criterio de medición de proyecto: Superficie proyectada, según documentación gráfica de Proyecto, calculada como producto del perímetro por la longitud del tramo, medida entre los ejes de los elementos o de los puntos a conectar, sin descontar las piezas especiales.
Criterio de medición de obra: Se medirá la superficie realmente ejecutada según especificaciones de Proyecto.

| Código | Ud | Descripción | Rendimiento | Precio | Importe |
|---|---|---|---|---|---|
| mt42con115t | Ud | Repercusión, por m², de material auxiliar para fijación a la obra de conductos autoportantes para la distribución de aire en ventilación y climatización. (material) | 1 | 26.19 | 26.190 |
| mt42con110t | m² | Calamina galvanizada de 1,5 mm de espesor, con clasificación de resistencia al fuego E600/120 y juntas transversales con brida tipo Metu y sellada con masilla resistente a altas temperaturas, para la formación de conductos autoportantes para la distribución de aire en ventilación y climatización. (material) | 1.05 | 174.63 | 183.362 |
| mo013 | h | Especialista en montaje de conductos de plancha metálica. (mano de obra) | 0.773 | 58.3 | 45.066 |
| mo084 | h | Ayudante 1ª en montaje de conductos de plancha metálica. (mano de obra) | 0.773 | 42.41 | 32.783 |
| % | % | Herramienta menor | 2 % | 287.401 | 5.748 |
|  |  | Costes directos |  |  | 293.149 |

Residuos:
- colocación: mt42con110t; factor de residuo 0.0113027

## Recursos

**mt42con110t** m² Calamina galvanizada de 1,5 mm de espesor
Datos técnicos: Coste energético 117.671 MJ; Emisión de CO2 6.099 kg; Código LER 17 04 05; Masa del elemento 11.7 kg; Volumen 0.005571 m3
Residuos:
- embalaje: re170203 Plástico. (componente de residuo); rendimiento 0.027 kg; Código LER 17 02 03; Masa del elemento 1 kg; Volumen 0.001667 m3
