# Sombrerete

- Propiedad del archivo: CYPE Ingenieros S.A.
- Formato: FIEBDC-3/2016
- Programa: Generador de precios de la construcción. CYPE Ingenieros, S.A.
- Fecha: 05/04/2024
- Ámbito geográfico: Bolivia
- Divisa: BOB
- Costes indirectos: 3 %
- Gastos generales: 13 %
- Beneficio industrial: 6 %
- IVA: 13 %

## I Instalaciones

### IV Ventilación

#### IVM Ventilación mecánica

**IVM060** Ud Sombrerete.
Sombrerete contra la lluvia de calamina galvanizada, para conducto de salida de 250 mm de diámetro exterior en cubierta inclinada con cobertura de pizarra, acabado liso, con malla de protección contra la entrada de hojas y pájaros, babero de plomo y cuello de conexión a conducto.
Incluye: Replanteo. Colocación.
Criterio de medición de proyecto: Número de unidades previstas, según documentación gráfica de Proyecto.
Criterio de medición de obra: Se medirá el número de unidades realmente ejecutadas según especificaciones de Proyecto.

| Código | Ud | Descripción | Rendimiento | Precio | Importe |
|---|---|---|---|---|---|
| mt42svs270ip | Ud | Sombrerete contra la lluvia de plancha galvanizada, para conducto de salida de 250 mm de diámetro exterior en cubierta inclinada con cobertura de pizarra, acabado liso, con malla de protección contra la entrada de hojas y pájaros, babero de plomo y cuello de conexión a conducto. (material) | 1 | 2381 | 2381.000 |
| mo020 | h | Especialista de construcción. (mano de obra) | 0.196 | 56.74 | 11.121 |
| mo112 | h | Ayudante general de construcción. (mano de obra) | 0.098 | 41.53 | 4.070 |
| % | % | Herramienta menor | 2 % | 2396.191 | 47.924 |
|  |  | Costes directos |  |  | 2444.115 |

## Recursos

**mt42svs270ip** Ud Sombrerete contra la lluvia de plancha galvanizada
Datos técnicos: Coste energético 201.514 MJ; Emisión de CO2 21.604 kg
Residuos:
- embalaje: re150101 Envases de papel y cartón. (componente de residuo); rendimiento 1.322 kg; Código LER 15 01 01; Masa del elemento 1 kg; Volumen 0.001333 m3
