# Rejilla motorizada

- Propiedad del archivo: CYPE Ingenieros S.A.
- Formato: FIEBDC-3/2016
- Programa: Generador de precios de la construcción. CYPE Ingenieros, S.A.
- Fecha: 05/04/2024
- Ámbito geográfico: Bolivia
- Divisa: BOB
- Costes indirectos: 3 %
- Gastos generales: 13 %
- Beneficio industrial: 6 %
- IVA: 13 %

## I Instalaciones

### IV Ventilación

#### IVM Ventilación mecánica

**IVM095** Ud Rejilla motorizada.
Rejilla motorizada de aluminio extruido, fijación con clips, formada por una fila de lamas horizontales controladas automáticamente por el conjunto biela-motor en función del ciclo verano/invierno seleccionado en el termostato, de 200x200 mm, color a elegir de la carta RAL, motorización con alimentación a 12 Vcc por cable. Instalación en pared. Incluso marco de montaje y elementos de fijación.
Incluye: Replanteo. Colocación y fijación. Conexionado.
Criterio de medición de proyecto: Número de unidades previstas, según documentación gráfica de Proyecto.
Criterio de medición de obra: Se medirá el número de unidades realmente ejecutadas según especificaciones de Proyecto.

| Código | Ud | Descripción | Rendimiento | Precio | Importe |
|---|---|---|---|---|---|
| mt42cva030ce | Ud | Rejilla motorizada de aluminio extruido, fijación con clips, formada por una fila de lamas horizontales controladas automáticamente por el conjunto biela-motor en función del ciclo verano/invierno seleccionado en el termostato, de 200x200 mm, color a elegir de la carta RAL, motorización con alimentación a 12 Vcc por cable, con elementos de fijación. (material) | 1 | 987.71 | 987.710 |
| mt42cva031e | Ud | Marco de montaje para rejilla, de plancha galvanizada, de 200x200 mm. (material) | 1 | 13.33 | 13.330 |
| mo005 | h | Especialista instalador de climatización. (mano de obra) | 0.357 | 58.3 | 20.813 |
| mo104 | h | Ayudante 1ª instalador de climatización. (mano de obra) | 0.286 | 42.33 | 12.106 |
| % | % | Herramienta menor | 2 % | 1033.959 | 20.679 |
|  |  | Costes directos |  |  | 1054.638 |

## Recursos

**mt42cva030ce** Ud Rejilla motorizada de aluminio extruido
Datos técnicos: Coste energético 62.348 MJ; Emisión de CO2 4.244 kg
Residuos:
- embalaje: re150101 Envases de papel y cartón. (componente de residuo); rendimiento 0.072 kg; Código LER 15 01 01; Masa del elemento 1 kg; Volumen 0.001333 m3
