# Puerta corredera para garaje, de acero galvanizado

- Propiedad del archivo: CYPE Ingenieros S.A.
- Formato: FIEBDC-3/2016
- Programa: Generador de precios de la construcción. CYPE Ingenieros, S.A.
- Fecha: 05/04/2024
- Ámbito geográfico: Bolivia
- Divisa: BOB
- Costes indirectos: 3 %
- Gastos generales: 13 %
- Beneficio industrial: 6 %
- IVA: 13 %

## L Carpintería, closets, cerrajería, vidrios y protecciones solares

### LG Puertas de garaje

#### LGA De acero

**LGA020** Ud Puerta corredera para garaje, de acero galvanizado.
Puerta corredera suspendida de una hoja para garaje, formada por calamina plegada de acero galvanizado de textura en relieve, con cuarterones, 300x200 cm, con acabado plastificado con PVC (imitación madera), con apertura automática. Incluso material de conexionado eléctrico y equipo de automatismo recibido a obra para apertura y cierre automático de puerta.
Incluye: Colocación y fijación de los perfiles guía. Instalación de la puerta de garaje. Montaje del sistema de apertura. Montaje del sistema de accionamiento. Conexionado eléctrico. Repaso y engrase de mecanismos y guías. Puesta en marcha.
Criterio de medición de proyecto: Número de unidades previstas, según documentación gráfica de Proyecto.
Criterio de medición de obra: Se medirá el número de unidades realmente ejecutadas según especificaciones de Proyecto.

| Código | Ud | Descripción | Rendimiento | Precio | Importe |
|---|---|---|---|---|---|
| mt26pgc010N | Ud | Puerta corredera suspendida de una hoja para garaje, formada por calamina plegada de acero galvanizado de textura en relieve, con cuarterones, 300x200 cm, con acabado plastificado con PVC (imitación madera), sistema de desplazamiento colgado, con guía inferior, topes, cubreguía, tiradores, pasadores, cerradura de contacto, elementos de fijación a obra y demás accesorios necesarios. (material) | 1 | 16759.11 | 16759.110 |
| mt26egm010hd | Ud | Equipo de motorización para apertura y cierre automático, para puerta de garaje corredera de hasta 1000 kg de peso. (material) | 1 | 4544.31 | 4544.310 |
| mt26egm012 | Ud | Accesorios (cerradura, pulsador, emisor, receptor y fotocélula) para automatización de puerta de garaje. (material) | 1 | 2566.69 | 2566.690 |
| mo020 | h | Especialista de construcción. (mano de obra) | 0.646 | 56.74 | 36.654 |
| mo113 | h | Ayudante 2ª de construcción. (mano de obra) | 0.646 | 40.86 | 26.396 |
| mo018 | h | Especialista cerrajero. (mano de obra) | 1.506 | 57.48 | 86.565 |
| mo059 | h | Ayudante 1ª cerrajero. (mano de obra) | 1.506 | 42.49 | 63.990 |
| mo003 | h | Especialista electricista. (mano de obra) | 6.329 | 58.3 | 368.981 |
| % | % | Herramienta menor | 2 % | 24452.696 | 489.054 |
|  |  | Costes directos |  |  | 24941.750 |

## Recursos

**mt26pgc010N** Ud Puerta corredera suspendida de una hoja para garaje
Datos técnicos: Coste energético 36.311 MJ; Emisión de CO2 1.730 kg
Residuos:
- embalaje: re170203 Plástico. (componente de residuo); rendimiento 0.239 kg; Código LER 17 02 03; Masa del elemento 1 kg; Volumen 0.001667 m3
- embalaje: re170604 Materiales de aislamiento distintos de los especificados en los códigos 17 06 01 y 17 06 03. (componente de residuo); rendimiento 0.249 kg; Código LER 17 06 04; Masa del elemento 1 kg; Volumen 0.001667 m3
