# Puerta abatible para garaje, de paneles sándwich aislantes de acero galvanizado

- Propiedad del archivo: CYPE Ingenieros S.A.
- Formato: FIEBDC-3/2016
- Programa: Generador de precios de la construcción. CYPE Ingenieros, S.A.
- Fecha: 05/04/2024
- Ámbito geográfico: Bolivia
- Divisa: BOB
- Costes indirectos: 3 %
- Gastos generales: 13 %
- Beneficio industrial: 6 %
- IVA: 13 %

## L Carpintería, closets, cerrajería, vidrios y protecciones solares

### LG Puertas de garaje

#### LGS De paneles sándwich aislantes metálicos

**LGS010** Ud Puerta abatible para garaje, de paneles sándwich aislantes de acero galvanizado.
Puerta abatible de dos hojas para garaje, formada por panel sándwich de acero galvanizado con núcleo aislante de espuma de poliuretano, de textura acanalada, 350x200 cm, con acabado prelacado de color blanco, con marco y bastidor de perfiles de acero laminado en frío, soldados entre sí y garras para recibido a obra, con apertura automática. Incluso material de conexionado eléctrico y equipo de automatismo recibido a obra para apertura y cierre automático de puerta.
Incluye: Colocación y montaje del poste de fijación. Instalación de la puerta de garaje. Montaje del sistema de apertura. Montaje del sistema de accionamiento. Conexionado eléctrico. Repaso y engrase de mecanismos. Puesta en marcha.
Criterio de medición de proyecto: Número de unidades previstas, según documentación gráfica de Proyecto.
Criterio de medición de obra: Se medirá el número de unidades realmente ejecutadas según especificaciones de Proyecto.

| Código | Ud | Descripción | Rendimiento | Precio | Importe |
|---|---|---|---|---|---|
| mt26pga020cj | Ud | Puerta abatible de dos hojas para garaje, formada por panel sándwich de acero galvanizado con núcleo aislante de espuma de poliuretano, de textura acanalada, 350x200 cm, con acabado prelacado de color blanco, con marco y bastidor de perfiles de acero laminado en frío, soldados entre sí y garras para recibido a obra, poste de acero cincado para agarre o fijación a obra, cerradura y tirador a dos caras. (material) | 1 | 20635.88 | 20635.880 |
| mt26egm010bj | Ud | Equipo de motorización para apertura y cierre automático, para puerta de garaje abatible de dos hojas. (material) | 1 | 7573.85 | 7573.850 |
| mt26egm012 | Ud | Accesorios (cerradura, pulsador, emisor, receptor y fotocélula) para automatización de puerta de garaje. (material) | 1 | 2566.69 | 2566.690 |
| mo020 | h | Especialista de construcción. (mano de obra) | 0.721 | 56.74 | 40.910 |
| mo113 | h | Ayudante 2ª de construcción. (mano de obra) | 0.721 | 40.86 | 29.460 |
| mo018 | h | Especialista cerrajero. (mano de obra) | 1.683 | 57.48 | 96.739 |
| mo059 | h | Ayudante 1ª cerrajero. (mano de obra) | 1.683 | 42.49 | 71.511 |
| mo003 | h | Especialista electricista. (mano de obra) | 6.329 | 58.3 | 368.981 |
| % | % | Herramienta menor | 2 % | 31384.021 | 627.680 |
|  |  | Costes directos |  |  | 32011.701 |

## Recursos

**mt26pga020cj** Ud Puerta abatible de dos hojas para garaje
Datos técnicos: Coste energético 37.644 MJ; Emisión de CO2 1.793 kg
Residuos:
- embalaje: re170203 Plástico. (componente de residuo); rendimiento 0.248 kg; Código LER 17 02 03; Masa del elemento 1 kg; Volumen 0.001667 m3
- embalaje: re170604 Materiales de aislamiento distintos de los especificados en los códigos 17 06 01 y 17 06 03. (componente de residuo); rendimiento 0.258 kg; Código LER 17 06 04; Masa del elemento 1 kg; Volumen 0.001667 m3
