# Puerta seccional para garaje, de paneles sándwich aislantes de aluminio

- Propiedad del archivo: CYPE Ingenieros S.A.
- Formato: FIEBDC-3/2016
- Programa: Generador de precios de la construcción. CYPE Ingenieros, S.A.
- Fecha: 05/04/2024
- Ámbito geográfico: Bolivia
- Divisa: BOB
- Costes indirectos: 3 %
- Gastos generales: 13 %
- Beneficio industrial: 6 %
- IVA: 13 %

## L Carpintería, closets, cerrajería, vidrios y protecciones solares

### LG Puertas de garaje

#### LGS De paneles sándwich aislantes metálicos

**LGS031** Ud Puerta seccional para garaje, de paneles sándwich aislantes de aluminio.
Puerta seccional para garaje, formada por lamas de textura en relieve, con cuarterones, de panel sándwich de aluminio con núcleo aislante de espuma de poliuretano, 250x230 cm, con acabado prelacado de color blanco, con apertura automática. Incluso material de conexionado eléctrico y equipo de motorización.
Incluye: Colocación y fijación de los perfiles guía. Introducción del panel en las guías. Colocación y fijación del eje a los palieres. Tensado del muelle. Fijación del panel al tambor. Montaje del sistema de apertura. Montaje del sistema de accionamiento. Conexionado eléctrico. Repaso y engrase de mecanismos y guías.
Criterio de medición de proyecto: Número de unidades previstas, según documentación gráfica de Proyecto.
Criterio de medición de obra: Se medirá el número de unidades realmente ejecutadas según especificaciones de Proyecto.

| Código | Ud | Descripción | Rendimiento | Precio | Importe |
|---|---|---|---|---|---|
| mt26pgs010fb | Ud | Puerta seccional para garaje, formada por lamas de textura en relieve, con cuarterones, de panel sándwich de aluminio con núcleo aislante de espuma de poliuretano, 250x230 cm, con acabado prelacado de color blanco, cajón recogedor forrado, torno, muelles de torsión, poleas, guías, accesorios y cerradura central con llave de seguridad. (material) | 1 | 13932.97 | 13932.970 |
| mt26egm010dh | Ud | Equipo de motorización para apertura y cierre automático, para puerta de garaje seccional de más de 60 kg de peso. (material) | 1 | 5554.16 | 5554.160 |
| mt26egm012 | Ud | Accesorios (cerradura, pulsador, emisor, receptor y fotocélula) para automatización de puerta de garaje. (material) | 1 | 2566.69 | 2566.690 |
| mo020 | h | Especialista de construcción. (mano de obra) | 0.889 | 56.74 | 50.442 |
| mo113 | h | Ayudante 2ª de construcción. (mano de obra) | 0.889 | 40.86 | 36.325 |
| mo018 | h | Especialista cerrajero. (mano de obra) | 2.073 | 57.48 | 119.156 |
| mo059 | h | Ayudante 1ª cerrajero. (mano de obra) | 2.073 | 42.49 | 88.082 |
| mo003 | h | Especialista electricista. (mano de obra) | 6.329 | 58.3 | 368.981 |
| % | % | Herramienta menor | 2 % | 22716.806 | 454.336 |
|  |  | Costes directos |  |  | 23171.142 |

## Recursos

**mt26pgs010fb** Ud Puerta seccional para garaje
Datos técnicos: Coste energético 35.339 MJ; Emisión de CO2 1.683 kg
Residuos:
- embalaje: re170203 Plástico. (componente de residuo); rendimiento 0.233 kg; Código LER 17 02 03; Masa del elemento 1 kg; Volumen 0.001667 m3
- embalaje: re170604 Materiales de aislamiento distintos de los especificados en los códigos 17 06 01 y 17 06 03. (componente de residuo); rendimiento 0.242 kg; Código LER 17 06 04; Masa del elemento 1 kg; Volumen 0.001667 m3
