# Puerta industrial apilable de apertura rápida, de lona de PVC

- Propiedad del archivo: CYPE Ingenieros S.A.
- Formato: FIEBDC-3/2016
- Programa: Generador de precios de la construcción. CYPE Ingenieros, S.A.
- Fecha: 05/04/2024
- Ámbito geográfico: Bolivia
- Divisa: BOB
- Costes indirectos: 3 %
- Gastos generales: 13 %
- Beneficio industrial: 6 %
- IVA: 13 %

## L Carpintería, closets, cerrajería, vidrios y protecciones solares

### LI Puertas de uso industrial

#### LIC De lona

**LIC010** m² Puerta industrial apilable de apertura rápida, de lona de PVC.
Puerta industrial apilable de apertura rápida, de entre 3 y 3,5 m de altura máxima, formada por lona de PVC, marco y estructura de acero galvanizado, cuadro de maniobra, pulsador, fotocélula de seguridad y mecanismos, fijada mediante atornillado en hormigón.
Incluye: Limpieza y preparación de la superficie soporte. Replanteo. Colocación y anclaje del marco con la estructura de acero. Montaje de la puerta. Instalación de los mecanismos. Conexionado eléctrico. Ajuste y fijación de la puerta. Puesta en marcha.
Criterio de medición de proyecto: Número de unidades previstas, según documentación gráfica de Proyecto.
Criterio de medición de obra: Se medirá el número de unidades realmente ejecutadas según especificaciones de Proyecto.

| Código | Ud | Descripción | Rendimiento | Precio | Importe |
|---|---|---|---|---|---|
| mt26pes020a | m² | Puerta industrial apilable de apertura rápida, de entre 3 y 3,5 m de altura máxima, formada por lona de PVC, marco y estructura de acero galvanizado, cuadro de maniobra, pulsador, fotocélula de seguridad y mecanismos. (material) | 1 | 2775.39 | 2775.390 |
| mo011 | h | Especialista en montaje. (mano de obra) | 0.759 | 58.3 | 44.250 |
| mo080 | h | Ayudante 1ª en montaje. (mano de obra) | 0.759 | 42.41 | 32.189 |
| mo003 | h | Especialista electricista. (mano de obra) | 0.38 | 58.3 | 22.154 |
| % | % | Herramienta menor | 2 % | 2873.983 | 57.480 |
|  |  | Costes directos |  |  | 2931.463 |
