# Acondicionamiento acústico en paramentos verticales, con paneles de lana de roca

- Propiedad del archivo: CYPE Ingenieros S.A.
- Formato: FIEBDC-3/2016
- Programa: Generador de precios de la construcción. CYPE Ingenieros, S.A.
- Fecha: 05/11/2024
- Ámbito geográfico: Bolivia
- Divisa: BOB
- Costes indirectos: 3 %
- Gastos generales: 13 %
- Beneficio industrial: 6 %
- IVA: 13 %

## N Aislamientos e impermeabilizaciones

### NT Acondicionamiento acústico

#### NTP Paramentos verticales

**NTP005** Ud Acondicionamiento acústico en paramentos verticales, con paneles de lana de roca.
Acondicionamiento acústico en paramentos verticales, situado a una altura menor de 4 m, con panel acústico autoportante de lana de roca volcánica, cuadrado, de 1160x1160x40 mm, revestido por la cara visible con un velo mineral de color blanco, y con un fieltro acústico por la cara opuesta, con los cantos pintados, con fijaciones mecánicas, sobre el paramento. Incluso kit de montaje, para la fijación de paneles de lana de roca con una separación entre el panel y el paramento vertical de 15 mm.
Incluye: Limpieza y preparación de la superficie soporte. Fijación del perfil al paramento. Inserción del perfil de suspensión en el panel. Inserción de la pieza distanciadora en el panel. Colocación del panel.
Criterio de medición de proyecto: Número de unidades previstas, según documentación gráfica de Proyecto.
Criterio de medición de obra: Se medirá el número de unidades realmente ejecutadas según especificaciones de Proyecto.

| Código | Ud | Descripción | Rendimiento | Precio | Importe |
|---|---|---|---|---|---|
| mt16par135aa | Ud | Panel acústico autoportante de lana de roca volcánica, cuadrado, de 1160x1160x40 mm, revestido por la cara visible con un velo mineral de color blanco, y con un fieltro acústico por la cara opuesta, con los cantos pintados, Euroclase A1 de reacción al fuego. (material) | 1 | 1554.28 | 1554.280 |
| mt12par205a | Ud | Kit de montaje, formado por dos perfiles de fijación, dos perfiles de suspensión, dos piezas distanciadoras con dos pernos M8 de 10 mm de longitud, tacos y tornillos; para la fijación de paneles de lana de roca a paramentos verticales. (material) | 0.5 | 405.59 | 202.795 |
| mo054 | h | Especialista en montaje de aislamiento. (mano de obra) | 0.361 | 58.74 | 21.205 |
| mo101 | h | Ayudante 1ª en montaje de aislamientos. (mano de obra) | 0.06 | 42.73 | 2.564 |
| % | % | Herramienta menor | 2 % | 1780.844 | 35.617 |
|  |  | Costes directos |  |  | 1816.461 |

Residuos:
- colocación: mt16par135aa; factor de residuo 0.024

## Recursos

**mt16par135aa** Ud Panel acústico autoportante de lana de roca volcánica
Datos técnicos: Coste energético 527.279 MJ; Emisión de CO2 13.856 kg; Código LER 17 06 04; Masa del elemento 9 kg; Volumen 0.015 m3
Residuos:
- embalaje: re170203 Plástico. (componente de residuo); rendimiento 0.074 kg; Código LER 17 02 03; Masa del elemento 1 kg; Volumen 0.001667 m3
