# Aislamiento térmico de origen vegetal intermedio en muros divisorios interiores de hoja de mampostería

- Propiedad del archivo: CYPE Ingenieros S.A.
- Formato: FIEBDC-3/2016
- Programa: Generador de precios de la construcción. CYPE Ingenieros, S.A.
- Fecha: 05/04/2024
- Ámbito geográfico: Bolivia
- Divisa: BOB
- Costes indirectos: 3 %
- Gastos generales: 13 %
- Beneficio industrial: 6 %
- IVA: 13 %

## N Aislamientos e impermeabilizaciones

### NV Aislamientos térmicos de origen vegetal

#### NVP Muros divisorios

**NVP010** m² Aislamiento térmico de origen vegetal intermedio en muros divisorios interiores de hoja de mampostería.
Aislamiento térmico de origen vegetal intermedio en muros divisorios interiores de hoja de mampostería, formado por panel de aglomerado de corcho expandido, de 25 mm de espesor, de 1000x500 mm, color negro, de entre 105 y 125 kg/m³ de densidad, resistencia térmica 0,65 m²K/W, conductividad térmica 0,04 W/(mK), factor de resistencia a la difusión del vapor de agua entre 7 y 14, Euroclase E de reacción al fuego, resistencia a compresión >= 100 kPa, colocado a tope y simplemente apoyado.
Incluye: Limpieza y preparación de la superficie soporte. Replanteo y corte del aislamiento. Colocación del aislamiento. Resolución de puntos singulares.
Criterio de medición de proyecto: Superficie medida según documentación gráfica de Proyecto.
Criterio de medición de obra: Se medirá la superficie realmente ejecutada según especificaciones de Proyecto.

| Código | Ud | Descripción | Rendimiento | Precio | Importe |
|---|---|---|---|---|---|
| mt16acs010lf | m² | Panel de aglomerado de corcho expandido, de 25 mm de espesor, de 1000x500 mm, color negro, de entre 105 y 125 kg/m³ de densidad, resistencia térmica 0,65 m²K/W, conductividad térmica 0,04 W/(mK), factor de resistencia a la difusión del vapor de agua entre 7 y 14, Euroclase E de reacción al fuego, resistencia a compresión >= 100 kPa. (material) | 1.05 | 97.79 | 102.680 |
| mo054 | h | Especialista en montaje de aislamiento. (mano de obra) | 0.024 | 58.3 | 1.399 |
| mo101 | h | Ayudante 1ª en montaje de aislamientos. (mano de obra) | 0.012 | 42.41 | 0.509 |
| % | % | Herramienta menor | 2 % | 104.588 | 2.092 |
|  |  | Costes directos |  |  | 106.680 |

Residuos:
- colocación: mt16acs010lf; factor de residuo 0.045863

## Recursos

**mt16acs010lf** m² Panel de aglomerado de corcho expandido
Datos técnicos: Coste energético 196.646 MJ; Emisión de CO2 -4.825 kg; Código LER 17 06 04; Masa del elemento 2.875 kg; Volumen 0.004792 m3
Residuos:
- embalaje: re170203 Plástico. (componente de residuo); rendimiento 0.025 kg; Código LER 17 02 03; Masa del elemento 1 kg; Volumen 0.001667 m3
