# Junta de dilatación en cubierta plana transitable, ventilada. Impermeabilización con láminas de poliolefinas

- Propiedad del archivo: CYPE Ingenieros S.A.
- Formato: FIEBDC-3/2016
- Programa: Generador de precios de la construcción. CYPE Ingenieros, S.A.
- Fecha: 05/04/2024
- Ámbito geográfico: Bolivia
- Divisa: BOB
- Costes indirectos: 3 %
- Gastos generales: 13 %
- Beneficio industrial: 6 %
- IVA: 13 %

## Q Cubiertas

### QB Planas transitables, ventiladas

#### QBF Puntos singulares

**QBF011** m Junta de dilatación en cubierta plana transitable, ventilada. Impermeabilización con láminas de poliolefinas.
Junta de dilatación en cubierta plana transitable, ventilada, con piso fijo, tipo convencional. Impermeabilización: banda de refuerzo para lámina impermeabilizante flexible tipo EVAC, de 380 mm de anchura, compuesta de una doble hoja de poliolefina termoplástica con acetato de vinil etileno, con ambas caras revestidas de fibras de poliéster no tejidas, de 0,8 mm de espesor y 625 g/m², fijada al soporte con adhesivo cementoso mejorado C2 E, formando un fuelle sin adherir en la zona de la junta; fondo de juntas para sellado en cordones de polietileno expandido, de 30 mm de diámetro; y banda de terminación para lámina impermeabilizante flexible tipo EVAC, de 380 mm de anchura, compuesta de una doble hoja de poliolefina termoplástica con acetato de vinil etileno, con ambas caras revestidas de fibras de poliéster no tejidas, de 0,8 mm de espesor y 625 g/m² fijada a la impermeabilización continua de la cubierta, con adhesivo cementoso mejorado C2 E, formando un fuelle sin adherir en la zona de la junta, sobre el cordón de relleno.
Incluye: Limpieza y preparación de la superficie. Colocación de la banda de refuerzo con adhesivo cementoso. Colocación del cordón de relleno en el interior de la junta. Colocación de la banda de terminación con adhesivo cementoso.
Criterio de medición de proyecto: Longitud medida en proyección horizontal, según documentación gráfica de Proyecto.
Criterio de medición de obra: Se medirá, en proyección horizontal, la longitud realmente ejecutada según especificaciones de Proyecto.

| Código | Ud | Descripción | Rendimiento | Precio | Importe |
|---|---|---|---|---|---|
| mt09mcr250a | kg | Adhesivo cementoso mejorado, C2 E, con tiempo abierto ampliado, para la fijación de geomembranas, compuesto por cementos especiales, agregados seleccionados y resinas sintéticas. (material) | 2.4 | 5.24 | 12.576 |
| mt15rev040cg | m | Banda de refuerzo para lámina impermeabilizante flexible tipo EVAC, de 380 mm de anchura, compuesta de una doble hoja de poliolefina termoplástica con acetato de vinil etileno, con ambas caras revestidas de fibras de poliéster no tejidas, de 0,8 mm de espesor y 625 g/m², suministrada en rollos de 30 m de longitud. (material) | 2.1 | 67.17 | 141.057 |
| mt15sja030df | m | Fondo de juntas para sellado en cordones de polietileno expandido, de 30 mm de diámetro, para limitar la profundidad de la junta de dilatación. (material) | 1.05 | 4.69 | 4.925 |
| mo029 | h | Especialista aplicador de láminas impermeabilizantes. (mano de obra) | 0.127 | 56.74 | 7.206 |
| mo067 | h | Ayudante 1ª aplicador de láminas impermeabilizantes. (mano de obra) | 0.127 | 42.41 | 5.386 |
| % | % | Herramienta menor | 2 % | 171.150 | 3.423 |
|  |  | Costes directos |  |  | 174.573 |

Residuos:
- colocación: mt09mcr250a; factor de residuo 0.07
- colocación: mt15rev040cg; factor de residuo 0.0671916
- colocación: mt15sja030df; factor de residuo 0.044

## Recursos

**mt09mcr250a** kg Adhesivo cementoso mejorado
Datos técnicos: Coste energético 3.871 MJ; Emisión de CO2 0.344 kg; Código LER 17 09 04; Masa del elemento 1 kg; Volumen 0.000667 m3
Residuos:
- embalaje: re170203 Plástico. (componente de residuo); rendimiento 0.003 kg; Código LER 17 02 03; Masa del elemento 1 kg; Volumen 0.001667 m3

**mt15rev040cg** m Banda de refuerzo para lámina impermeabilizante flexible tipo EVAC
Datos técnicos: Coste energético 23.261 MJ; Emisión de CO2 1.155 kg; Código LER 17 02 03; Masa del elemento 0.2375 kg; Volumen 0.000396 m3
Residuos:
- embalaje: re170203 Plástico; rendimiento 0.003 kg

**mt15sja030df** m Fondo de juntas para sellado en cordones de polietileno expandido
Datos técnicos: Coste energético 12.149 MJ; Emisión de CO2 0.164 kg; Código LER 17 02 03; Masa del elemento 0.049 kg; Volumen 0.000082 m3
Residuos:
- embalaje: re170201 Madera. (componente de residuo); rendimiento 0.04 kg; Código LER 17 02 01; Masa del elemento 1 kg; Volumen 0.000909 m3
