# Remate de peldaño con revestimiento cerámico o de piedra natural, mediante perfil preformado

- Propiedad del archivo: CYPE Ingenieros S.A.
- Formato: FIEBDC-3/2016
- Programa: Generador de precios de la construcción. CYPE Ingenieros, S.A.
- Fecha: 05/11/2024
- Ámbito geográfico: Bolivia
- Divisa: BOB
- Costes indirectos: 3 %
- Gastos generales: 13 %
- Beneficio industrial: 6 %
- IVA: 13 %

## R Revestimientos y trasdosados

### RE Escaleras

#### REA Remates de peldaño

**REA030** m Remate de peldaño con revestimiento cerámico o de piedra natural, mediante perfil preformado.
Formación de remate de peldaño con revestimiento cerámico o de piedra natural, mediante perfil de aluminio natural, de 9 mm de altura, con muescas antideslizantes de 20 mm de ancho. Incluso limpieza y preparación de la superficie soporte, replanteo y fijación del perfil con adhesivo y resolución de encuentros.
Incluye: Limpieza y preparación de la superficie soporte. Replanteo. Corte, colocación y fijación del perfil. Resolución de encuentros.
Criterio de medición de proyecto: Longitud medida según documentación gráfica de Proyecto.
Criterio de medición de obra: Se medirá la longitud realmente ejecutada según especificaciones de Proyecto.

| Código | Ud | Descripción | Rendimiento | Precio | Importe |
|---|---|---|---|---|---|
| mt18rpe050a | m | Perfil de aluminio natural, de 9 mm de altura, con muescas antideslizantes de 20 mm de ancho, para remate de peldaño con revestimiento cerámico o de piedra natural. (material) | 1.05 | 45.88 | 48.174 |
| mo023 | h | Especialista colocador de pisos. (mano de obra) | 0.064 | 57.16 | 3.658 |
| % | % | Herramienta menor | 2 % | 51.832 | 1.037 |
|  |  | Costes directos |  |  | 52.869 |
