# Esmalte sobre estructura de acero

- Propiedad del archivo: CYPE Ingenieros S.A.
- Formato: FIEBDC-3/2016
- Programa: Generador de precios de la construcción. CYPE Ingenieros, S.A.
- Fecha: 05/04/2024
- Ámbito geográfico: Bolivia
- Divisa: BOB
- Costes indirectos: 3 %
- Gastos generales: 13 %
- Beneficio industrial: 6 %
- IVA: 13 %

## R Revestimientos y trasdosados

### RN Pinturas sobre soporte metálico

#### RNE Esmaltes

**RNE010** m² Esmalte sobre estructura de acero.
Aplicación manual de dos manos de esmalte sintético de secado rápido, a base de resinas alquídicas, color blanco, acabado brillante, (rendimiento: 0,077 l/m² cada mano); previa aplicación de una mano de imprimación sintética antioxidante de secado rápido, a base de resinas alquídicas, color gris, acabado mate (rendimiento: 0,125 l/m²), sobre viga formada por piezas simples de perfiles laminados de acero.
Incluye: Preparación y limpieza de la superficie soporte. Aplicación de una mano de imprimación. Aplicación de dos manos de acabado.
Criterio de medición de proyecto: Superficie medida según documentación gráfica de Proyecto.
Criterio de medición de obra: Se medirá la superficie realmente ejecutada según especificaciones de Proyecto.

| Código | Ud | Descripción | Rendimiento | Precio | Importe |
|---|---|---|---|---|---|
| mt27pfi200a | l | Imprimación sintética antioxidante de secado rápido, color gris, acabado mate, a base de resinas alquídicas, pigmentos orgánicos, pigmentos inorgánicos, pigmentos antioxidantes y disolvente formulado a base de una mezcla de hidrocarburos, para aplicar con brocha, rodillo o pistola sobre superficies metálicas. (material) | 0.125 | 28.59 | 3.574 |
| mt27ess200c | l | Esmalte sintético de secado rápido, para exterior, color blanco, acabado brillante, a base de resinas alquídicas, pigmentos orgánicos, pigmentos inorgánicos, pigmentos antioxidantes y disolvente formulado a base de una mezcla de hidrocarburos, para aplicar con brocha, rodillo o pistola sobre superficies metálicas. (material) | 0.154 | 122.05 | 18.796 |
| mq07ple010bg | Ud | Alquiler diario de cesta elevadora de brazo articulado, motor diésel, de 16 m de altura máxima de trabajo, incluso mantenimiento y seguro de responsabilidad civil. (maquinaria) | 0.012 | 847.58 | 10.171 |
| mo038 | h | Especialista pintor. (mano de obra) | 0.989 | 56.74 | 56.116 |
| mo076 | h | Ayudante 1ª de pintor. (mano de obra) | 0.177 | 42.41 | 7.507 |
| % | % | Herramienta menor | 2 % | 96.164 | 1.923 |
|  |  | Costes directos |  |  | 98.087 |

Residuos:
- colocación: mt27ess200c; factor de residuo 0.0275

## Recursos

**mt27ess200c** l Esmalte sintético de secado rápido
Datos técnicos: Coste energético 48.673 MJ; Emisión de CO2 2.569 kg; Código LER 08 01 11; Masa del elemento 1.09 kg; Volumen 0.001211 m3
Residuos:
- embalaje: re150104 Envases metálicos. (componente de residuo); rendimiento 0.057 kg; Código LER 15 01 04; Masa del elemento 1 kg; Volumen 0.001667 m3
