# Contrapiso de mortero liviano de cemento

- Propiedad del archivo: CYPE Ingenieros S.A.
- Formato: FIEBDC-3/2016
- Programa: Generador de precios de la construcción. CYPE Ingenieros, S.A.
- Fecha: 08/11/2025
- Ámbito geográfico: Bolivia
- Divisa: BOB
- Costes indirectos: 3 %
- Gastos generales: 13 %
- Beneficio industrial: 6 %
- IVA: 13 %

## R Revestimientos y trasdosados

### RS Pisos

#### RSB Bases de piso y grandes recrecidos

**RSB011** m² Contrapiso de mortero liviano de cemento.
Contrapiso interior, de 35 mm de espesor, de mortero ligero, con resistencia a compresión de 12 N/mm², resistencia a flexión de 3 N/mm², aplicado manualmente, sobre lámina de aislamiento para formación de piso flotante. Incluso banda de panel rígido de poliestireno expandido para la preparación de las juntas perimetrales de dilatación.
Criterio de valoración económica: El precio no incluye la lámina de aislamiento.
Incluye: Replanteo y marcado de niveles. Preparación de las juntas perimetrales de dilatación. Formación de maestras. Vaciado y extendido del mortero. Regleado del mortero. Curado del mortero.
Criterio de medición de proyecto: Superficie medida según documentación gráfica de Proyecto.
Criterio de medición de obra: Se medirá la superficie realmente ejecutada según especificaciones de Proyecto, sin deducir la superficie ocupada por las columnas situados dentro de su perímetro.

| Código | Ud | Descripción | Rendimiento | Precio | Importe |
|---|---|---|---|---|---|
| mt16pea020a | m² | Panel rígido de poliestireno expandido, mecanizado lateral recto, de 10 mm de espesor, resistencia térmica 0,25 m²K/W, conductividad térmica 0,036 W/(mK), para junta de dilatación. (material) | 0.1 | 8.76 | 0.876 |
| mt09mcp200g | kg | Mortero ligero, con resistencia a compresión de 12 N/mm², resistencia a flexión de 3 N/mm², compuesto por cementos, aditivos, agregados y granulados de corcho seleccionados, densidad 1500 kg/m³, para espesores hasta 5 cm, usado en nivelación de pisos. (material) | 47.25 | 3.11 | 146.948 |
| mq06hor010 | h | Hormigonera eléctrica con una capacidad de amasado de 160 l. (maquinaria) | 0.006 | 22.77 | 0.137 |
| mo020 | h | Especialista de construcción. (mano de obra) | 0.157 | 59.67 | 9.368 |
| mo113 | h | Ayudante 2ª de construcción. (mano de obra) | 0.157 | 42.97 | 6.746 |
| % | % | Herramienta menor | 2 % | 164.075 | 3.282 |
|  |  | Costes directos |  |  | 167.357 |

Residuos:
- colocación: mt16pea020a; factor de residuo 0.048
- colocación: mt09mcp200g; factor de residuo 0.0063

## Recursos

**mt16pea020a** m² Panel rígido de poliestireno expandido
Datos técnicos: Coste energético 29.940 MJ; Emisión de CO2 1.057 kg; Código LER 17 06 04; Masa del elemento 0.3 kg; Volumen 0.0005 m3
Residuos:
- embalaje: re170203 Plástico. (componente de residuo); rendimiento 0.024 kg; Código LER 17 02 03; Masa del elemento 1 kg; Volumen 0.001667 m3

**mt09mcp200g** kg Mortero ligero, con resistencia a compresión de 12 N/mm²
Datos técnicos: Coste energético 2.397 MJ; Emisión de CO2 0.194 kg; Código LER 17 01 01; Masa del elemento 1 kg; Volumen 0.000667 m3
Residuos:
- embalaje: re150101 Envases de papel y cartón. (componente de residuo); rendimiento 0.014 kg; Código LER 15 01 01; Masa del elemento 1 kg; Volumen 0.001333 m3
- embalaje: re170201 Madera. (componente de residuo); rendimiento 0.001 kg; Código LER 17 02 01; Masa del elemento 1 kg; Volumen 0.000909 m3
- embalaje: re170203 Plástico; rendimiento 0.003 kg
