# Limpiapies de caucho

- Propiedad del archivo: CYPE Ingenieros S.A.
- Formato: FIEBDC-3/2016
- Programa: Generador de precios de la construcción. CYPE Ingenieros, S.A.
- Fecha: 05/11/2024
- Ámbito geográfico: Bolivia
- Divisa: BOB
- Costes indirectos: 3 %
- Gastos generales: 13 %
- Beneficio industrial: 6 %
- IVA: 13 %

## R Revestimientos y trasdosados

### RS Pisos

#### RSF Alfombras y limpiapieses

**RSF015** Ud Limpiapies de caucho.
Limpiapies con base de caucho, acabado superficial con púas de caucho de color negro, espesor total 16 mm, uso interior y exterior, enrollable, de 60x40 cm, instalado en cajeado de piso formado por foso de 16 mm de profundidad (no incluido en este precio). Incluso preparación de la superficie soporte.
Incluye: Preparación de la superficie soporte. Colocación del limpiapies.
Criterio de medición de proyecto: Número de unidades previstas, según documentación gráfica de Proyecto.
Criterio de medición de obra: Se medirá el número de unidades realmente ejecutadas según especificaciones de Proyecto.

| Código | Ud | Descripción | Rendimiento | Precio | Importe |
|---|---|---|---|---|---|
| mt18fec020uB | Ud | Limpiapies con base de caucho, acabado superficial con púas de caucho de color negro, espesor total 16 mm, uso interior y exterior, enrollable, de 60x40 cm, para instalar en cajeado de piso formado por foso de 16 mm de profundidad. (material) | 1 | 151.4 | 151.400 |
| mo027 | h | Especialista instalador de tapizones y revestimientos textiles. (mano de obra) | 0.039 | 57.16 | 2.229 |
| mo065 | h | Ayudante 1ª instalador de tapizones y revestimientos textiles. (mano de obra) | 0.039 | 42.73 | 1.666 |
| % | % | Herramienta menor | 2 % | 155.295 | 3.106 |
|  |  | Costes directos |  |  | 158.401 |
